# Elektro
Angebotsaufforderung (GAEB 90, DA83)
Währung: EUR

## Zusätzlicher Text
AUFTRAGGEBER:  Covivio Quadriga IV GmbH
  c/o Covivio Immobilien GmbH
  Pariser Straße 39/40
  10707 Berlin

BAUVORHABEN:  Hindenburgdamm 57e/ Haydnstr.2
  12203 Berlin

GEWERK:  Elektroarbeiten

Beschreibung des Bauvorhabens

Energetische Sanierung durch WDVS, sowie Erneuerung sämtlicher
Fensteranlagen,
Elektrosteigestrangsanierung, Flachdachsanierung

Standort

Der Standort befindet sich im Berliner Ortsteil Steglitz-Zehlendorf,
Lichterfelde.

Termin Elektroarbeiten

Baubeginn Hindenburgdamm 57e  01.05.2025
Fertigstellung Haydnstr. 2  30.07.2025

Ausführungsort:  Treppenhaus, Keller und Wohnungseingänge

## Zusätzlicher Text
Baustelleneinrichtung
 Das Einrichten und Räumen der Baustelle sowie das Vorhalten der nicht
 vom Auftraggeber gestellten Baustelleneinrichtung für sämtliche in der
 Leistungsbeschreibung aufgeführten Leistungen ist, sofern nicht in
 gesonderter Position ausgeschrieben, in die Einheitspreise
 einzukalkulieren.
 Innerhalb der Baustelleneinrichtung werden durch den Auftraggeber zur
 Verfügung gestellt:
 - Baustromanschluss
 - Bauwasseranschluss
 Zwischenlagerkosten werden nicht gesondert vergütet.
 Alle zur Montage und Transport notwendigen Hebezeuge und sonstige
 Hilfsmittel sind Eigenleistung des AN und sind einzukalkulieren.

Die Baustelleneinrichtung wird auf dem eigenen Grundstückeingerichtet.

Das Gebäude wird komplett mit Fassadengerüsten der Lastgruppe 3 mit
einer Belagbreite von 90 cm eingerüstet.

Beabsichtigter Sanierungs- und Modernisierungsumfang
Die Fassade erhält ein WDVS. Fenster werden erneuert und das eine
Dachsanierung wird durchgeführt.
Außerdem werden die Elektroleitungen erneuert.

Allgemeines
Auf der Baustelle gilt Alkohol- und Rauchverbot.
Vor Angebotsabgabewird vom AG eine Besichtigung des Baubereiches
durch den AN vorausgesetzt.
Die maßliche Bestandserfassung vor Ausführung der Leistungen ist
einzukalkulieren. Das Protokoll ist an die Bauleitung vor Baubeginn zu
übergeben.
Der Auftragnehmer hat mit Angebotsabgabe einen Fachbauleiter
schriftlich zu benennen, der als Entscheidungsbefugter eingesetzt wird.
Dieser hat, wenn Arbeiten des Auftragnehmers ausgeführt werden, vor Ort
anwesend und der deutschen Sprache in Wort und Schrift mächtig zu sein.
Er hat in die unmittelbar auszuführenden Arbeiten einzuweisen und alle
erforderlichen
Belehrungen zum Arbeitsschutz nachweislich vor Beginn der Arbeiten
durchzuführen.

Der Auftragnehmer ist verpflichtet, Tagesberichte zu führen, die
wöchentlich der örtlichen Bauleitung vorgelegt werden.

Brandschutz / Sicherheit
Während der Bauarbeiten ist der Brandschutz zu gewährleisten. Zur
Vermeidung von Brandentstehungen durch Baumaßnahmen sind die
einschlägigen Sicherheitsregeln und Unfallverhütungsvorschriften
konsequent einzuhalten.
Das Rauchen auf dem Gerüst ist untersagt.
Bitte sichern Sie Ihr Material täglich vor Diebstahl.
Den Anweisungen und Festlegungen des Koordinators für Sicherheit- und
Gesundheitsschutz ist Folge leisten.

Baustellenreinigung
Die Baustelle ist stets sauber und beräumt zu halten.
Auf dem Gerüst dürfen sich keine ungesicherten Malereimer befinden.
Beräumungen und Säuberungsarbeiten sind dabei ohne Aufforderung täglich
bzw. nach Bedarf durchzuführen.
Für diese Nebenleistungen erfolgt keine gesonderte Vergütung. Sollten
diese Arbeiten auch nach den Aufforderungen des Bauherrn bzw. der
Bauleitung nicht im gewünschten Umfang erfolgen, so ist der AG
berechtigt, Dritte mit der Beräumung bzw. Säuberung zu beauftragen und
die dabei entstehenden Kosten dem AN in Rechnung zu stellen.
Anfallende Kosten für Abtransport und Beseitigung von nicht mehr
einzelnen Firmen zuzuordnendem Bauschutt sind von allen am Bau
beteiligten Firmen anteilsgleich (auf die Brutto-Schlussrechnungssumme
bezogen) zu tragen.
Besondere Entsorgungs- und Deponiekosten für die Beseitigung von
Sonderabfällen sind - sofern nicht anders benannt - in die jeweiligen
Einheitspreise einzukalkulieren.

Bauablauf
Für die Arbeiten ist entsprechend dem erforderlichen Zeitaufwand und
der zur Verfügung stehenden Bauzeit eine ausreichende Personalstärke an
Arbeitskräften erforderlich. Mit Abgabe des Angebotes bestätigt der
Bieter, dass eine ausreichende Personalstärke zur Verfügung steht.
Trocknungszeiten, Verarbeitungstemperaturen sind entsprechend den
Technischen Merkblättern des Herstellers dringend zu beachten und zu
dokumentieren.

Firmenangehörige
Der Auftragnehmer hat sicherzustellen, dass seine auf der Baustelle
eingesetzten Arbeitnehmer sich jederzeit als Firmenangehörige ausweisen
können. Der Auftraggeber behält sich vor, durch seinen bevollmächtigten
Vertreter Stichproben zur Einhaltung dieser Maßnahmen auf der Baustelle
durchzuführen.
Subunternehmen sind schriftlich anzuzeigen und können nur nach
Zustimmung durch den Bauherren eingesetzt werden.

Der Auftragnehmer hat dafür Sorge zu tragen, dass während der Ausführung
seiner Leistungen immer mindestens ein fließend deutsch sprechender
Mitarbeiter seiner Firma auf der Baustelle anwesend ist.

Zu den auf der Baustelle vorzuhaltenden Ausführungsunterlagen zählt
neben den Ausführungsplänen auch eine Ausfertigung dieser
Leistungsbeschreibung.

Aufmass
Maßgebend für die Abrechnung ist das nach Fertigstellung aller Arbeiten
gemeinsam
mit Ihnen und unserer Bauleitung zu nehmende Aufmass.

Leistung
Die Wohnungsgesellschaften behalten sich das Recht vor, einzelne
Positionen aus dem
Auftragsumfang herauszunehmen, ohne das hierfür Kosten geltend gemacht
werden können oder eine Änderung der Einheitspreise anderer Positionen
erfolgt.
Der Arbeitsumfang bestimmt sich ausschließlich nach dem Text unserer
Bestellung und
etwaig schriftlich erteilten Nachbestellungen.
Lieferungen und Leistungen, denen keine schriftliche Bestellung zu
Grunde liegt, werden von uns nicht abgerechnet.
Für Änderungen aufgrund behördlicher Auflagen oder die von uns gewünscht
werden, sind auf der Basis des Hauptangebotes entsprechende
Ergänzungsangebote einzureichen.
Wesentliche Veränderungen im Leistungsumfang sind uns rechtzeitig durch
ein schriftliches Nachtragsangebot zu melden. Dies gilt für zusätzliche,
im Leistungsverzeichnis nicht enthaltene Arbeiten, aber auch bei
Massenerhöhungen.

Bedingungen für die Entsorgung von Abfällen
Der Leistungserbringer ist verpflichtet, die bei uns anfallenden Abfälle
ordnungsgemäß und
sofort zu entsorgen.  Zu diesem Zweck hat er die einschlägigen Gesetze,
Verordnungen und sonstigen öffentlich-rechtlichen Vorschriften
einzuhalten.
Der Leistungserbringer sichert zu und führt auf unser Verlangen den
Nachweis, dass er die
behördliche Einsammlungs- oder Beförderungsgenehmigung nach dem
Abfallgesetz hat.
Das Erlöschen dieser Genehmigung ist uns unverzüglich schriftlich
mitzuteilen. Die Erklärung des Betreibers der Abfallentsorgungsanlage
über die Übernähme der Abfälle ist vor der Beförderung vorzulegen.
Mit Übernahme der Abfälle durch den Leistungserbringer gehen Eigentum,
Gefahr, Verkehrssicherungs-pflicht und öffentlich-rechtliche
Verantwortung auf diesen über.
Die Beförderung hat auf direktem Fahrweg ohne Unterbrechung,
Zwischenlagerung und Umladung auf andere Transportmittel zu erfolgen.
Der Leistungserbringer hat die behördlich geforderten Begleitscheine mit
sich zu fuhren und ihre Quittierung durch den Betreiber der
Abfallentsorgungsanlage herbeizuführen. Sind solche Begleitscheine nicht
erforderlich, hat er uns eine Übernahmebestätigung durch den Betreiber
der Abfallentsorgungsanlage unverzüglich vorzulegen.
Der Leistungserbringer hat uns jede Störung in der ordnungsgemäßen
Abfallentsorgung sofort zu melden.  Die Behebung der Störung hat -
abgesehen von unaufschiebbaren Eilfällen - im Benehmen mit uns zu
erfolgen. Davon unberührt bleibt die volle Verant-wortlichkeit des
Leistungserbringers für die ordnungsgemäße Entsorgung der Abfälle.
Wir können Prüfungen zur Feststellung durchführen, ob der
Leistungserbringer seinen Pflichten nachgekommen ist. Hierzu können wir
zum Beispiel Einsicht nehmen in die vom Leistungserbringer nach
öffentlich-rechtlichen Vorschriften zu führenden Nachweisbücher und in
den Genehmigungsbescheid der angefahrenen Abfallentsorgungsanlage,
dessen Vorlage der Leistungserbringer zu bewirken hat.
Der Leistungserbringer'hat zur Abdeckung aller - sowohl seiner als auch
unserer - sich aus
der Abfallbeseitigung ergebenden Haftungsrisiken unter Einschluß des
Gewässerschäden
-Haftungsrisikos auf seine Kosten eine Haftpflichtversicherung in
ausreichender Höhe für Personen-, Sach- und Vermögensschäden
abzuschließen und uns den Abschluß auf Verlangen nachzuweisen.  Diese
Regelung läßt die Haftung des Leistungserbringers unberührt.
Die in diesen Bedingungen festgelegten Pflichten hat der
Leistungserbringer jedem Dritten
aufzuerlegen, dessen er sich zur Erfüllung dieser Pflichten bedient.

Umweltschutz
Das Schmutzwasser, welches durch die Reinigung der Fassade und im
Treppenhaus anfällt, ist als Sondermüll zu entsorgen.
Bäume neben dem Baubereich sind mit einem Baumschutz zu versehen.

## Elektroarbeiten Hindenburgdamm 57e/ Hayd
Datum: 11.03.25

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C)  GEWERKESPEZIFISCHE VORBEMERKUNGEN
=======================================================
===============

Allgemein

Der Auftragnehmer hat sich vor Arbeitsbeginn über Art
und Umfang der Leistung sowie über etwaige
Schwierigkeiten zu unterrichten. Der Auftragnehmer
haftet für alle Schäden, die durch ihn oder seine
Erfüllungsgehilfen dem Auftraggeber oder Dritten bei
Gelegenheit der Ausführung des Auftrages zugefügt
werden.

Bei alle Arbeiten sind entsprechend die
DIN-/VDE-Bestimmungen, die TAB und die
Sonderbestimmungen des zuständigen EVU einzuhalten. Bei
Erstellung von Bausteckdosen/Bauanschlüssen ist
zwingend die VDE 0100 Teil 704 einzuhalten. Für die
sachgemäße Anwendung und Beachtung der
Unfallverhütungsvorschriften, der Schutz- und
Sicherheitsbestimmungen nach den gesetzlichen
Vorschriften und denen der Berufsgenossenschaft hat der
Auftragnehmer Sorge zu tragen.

Für alle Arbeiten sind Materialien der in der
Produktvorgabe aufgeführten Hersteller zu verwenden.
Sollte Material erforderlich sei, welches von den
aufgeführten Hersteller nicht hergestellt wird, so
müssen normgerechte Materialien bester Fabrikate mit
VDE- und Firmenkennzeichen verwendet werden. Material
ohne Gütezeichen darf nicht montiert werden.

Der AN vereinbart mit den Mietern Termine zur
Durchführung der Arbeiten. Die Mieterliste stellt der
AG vorab zur Verfügung.

*Hinweis*
In den Objekten werden die Treppenhäuser modernisiert.
Hierzu werden die vorhandenen Zählertafeln in den
Wohnungen demontiert und eine neue Zähleranlage im
Keller montiert. Die Treppenhausbeleuchtung wird neu
installiert, die Leitungen für die vorhandene
Sprechanlage sind zu installieren, die Sprechgeräte und
die Elektronik für den Sprechverkehr zu verdrahten. Im
Rahmen der Modernisierung wird die Allgemeinbeleuchtung
im Treppenhaus,  im Keller sowie auf dem Dachboden
erneuert.

Alle Termine mit den Mietern hat der AN selber
abzustimmen. Der AN erhält hierzu einer Mieterliste vom
AG.

Demontage Altgeräte

Die alten Zählertafeln werden durch Verteilungen
ersetzt und sind fachgerecht zu entsorgen. Die
Abrechnung erfolgt pauschal als 1 Stück je Haus.

Zähleranlage

Der Zählerschrank ist mit kompl. Verdrahtung und
Bestückung, gemäß den TAB des örtl. EVU
(Zählerverdrahtung, Stromschiene, SH-Schalter,
Überspannungsschutz Typ1, Kommunikationsfeld,
Abgangsklemmen, Abdeckungen,  Automaten/FI für den
Allgemeinstrom, Automaten/FI für die Antennenanlage
Treppenhausautomat, Verdrahtungsarbeiten etc.) zu
liefern und montieren.
Die Bearbeitung der Zähleranträge sowie die
Zählermontage gehört ebenfalls zum Leistungsumfang.
Die Zählerstände der alten Zähler sind einschl.
Zählernummer schriftl. zu dokumentieren.
Die Terminabsprachen mit dem Zählermonteur und dem
Mieter zur Zählermontage und zur Montage der
Verteilungen sind einzukalkulieren und werden nur
einmal vergütet.

Die Stromversorgung der Mieter (Kühltruhe, Kühlschrank
usw.) sind während der gesamten Umbaumaßnahme zu
gewährleisten.

Durchbrüche

Es kommen nur Decken-/Wanddurchbrüche für die
Steigeleitungen (NYM 5x16 mm²) zur Abrechnung. Für alle
anderen Leitungen sind die Wand-/Deckendurchbohrungen
in den Leitungspreis einzukalkulieren.

Zuleitungen

Es kommen nur die Zuleitungen vom Hausanschluss zum
Zählerschrank bzw. vom Zählerschrank zur Wohnugs-UV zur
Abrechnung. Die Wohnugszuleitungen sind in 5x16mm²
auszuführen.
Die Zuleitung HAK / ZS sind entsprechend der
angeschlossenen Leistung auszuführen. In die
Leitungspreise sind die Kosten für das Verlegen im
Steigeschlitz, in Installationsrohr /-kanal,
Klemmarbeiten usw., einzurechnen.
Alle anderen Leitungsquerschnitte (3x1,5 mm², 5x1,5mm²,
Klingelleitung etc.) sind in die entsprechenden
Positionen bzw. Brennstellen einzukalkulieren.
Die vorhandenen Stromkreiszuleitungen der Wohnungen
sind vom alten Zählerschrank bis zur neuen
Wohnungsunterverteilung zu installieren. Die Verbindung
der alten/neuen Leitungen ist mit Quetschverbinder und
Schrumpfschlauch auszuführen. Eine Verbindung der
Leitungen in a. P. FR Abzweigdosen ist nicht zulässig.

Unterverteilung

Die Wohnungen erhalten neue Unterverteilungen. Die
Unterverteilungen sind in Absprache mit der
Fachbauleitung des AN im Bereich der
Wohnungseingangstür zu montieren.
Die Unterverteilungen sind 4-reihig auf Putz mit Tür
auszuführen und wie folgt zu bestücken:

  2 Stück FI 4-pol. 40A / 0,03A
  9 Stück Automaten 16 A/B
  3 Stück Automaten 10 A/B
  3 Stück Automaten 32 A/B ( wenn Durchlauferhitzer
installiert werden )
  3 Stück Automaten 32 A/B Vorsicherung
FI-Schutzschalter

Ist bereits ein neuer Zählerplatz im Schrank in einer
bereits modernisierten Wohnung installiert, so wird das
Zählerfeld demontiert und ein zum Hersteller passendes
Verteilerfeld zu installieren.
Die Ausführung ist mit der Bauleitung des AG
abzustimmen.

Brennstelle Mieterkeller

Die Mieterkeller erhalten eine Stromkreiszuleitung aus
dem Zählerplatz für die Wohnung. In die Position ist
folgende Leistung einzurechnen: Stromkreiszuleitung aus
der Wohnungsunterverteilung,
Schalter-/Steckdosenkombination, Schiffsarmatur
einschl. Leuchtmittel, Abzweigdose,
Installationsrohr/-kanal, Verbindungsleitung etc..
Die erforderliche Neuinstallation ist mit der
Bauleitung des AG abzustimmen!

Brennstelle Herdanschluss

Jede Wohnung erhält einen Elektroherdanschluß in der
Küche. Die Stromkreiszuleitung ist aus der
Wohnungsunterverteilung zu installieren. Eine
Installation aus dem Zählerschrank ist nicht zulässig.
In die Position ist folgende Leistung einzurechnen:
Stromkreiszuleitung aus der Wohnungsunterverteilung,
Steckdose a. P. FR, Installationskanal, etc..

Die erforderliche Neuinstallation ist mit der
Bauleitung des AG abzustimmen!

Brennstelle Waschmaschinensteckdose

Jede Wohnung erhält eine Waschmaschinensteckdose im
Bad. Die Stromkreiszuleitung ist aus der
Wohnungsunterverteilung zu installieren. Eine
Installation aus dem Zählerschrank ist nicht zulässig.
In die Position ist folgende Leistung einzurechnen:
Stromkreiszuleitung aus der Wohnungsunterverteilung,
Steckdose a. P. FR, Installationskanal, etc..

Die erforderliche Neuinstallation ist mit der
Bauleitung des AG abzustimmen!

Brennstelle Geschirrspülersteckdose

Jede Wohnung erhält eine Geschirrspülersteckdose in der
Küche. Die Stromkreiszuleitung ist aus der
Wohnungsunterverteilung zu installieren. Eine
Installation aus dem Zählerschrank ist nicht zulässig.
In die Position ist folgende Leistung einzurechnen:
Stromkreiszuleitung aus der Wohnungsunterverteilung,
Steckdose a. P. FR, Installationskanal, etc..

Die erforderliche Neuinstallation ist mit der
Bauleitung des AG abzustimmen!

Brennstelle Durchlauferhitzer

Die bestehende Warmwasserbereitung wird geändert. Es
sind teilweise Gas-Durchlauferhitzer und teilweise
Speicher installiert, die gegebenenfalls ausgetauscht
werden. Die Brennstelle versteht sich einschl.
Zuleitung NYM-J 5x4 mm² im Kabelkanal,
Sicherungsautomat B32 A, dreipolig, sowie Klemmarbeiten
für der Zuleitung im Durchlauferhitzer und in der
Elektroverteilung.
In jedem Falle ist die Rücksprache mit dem zuständigen
Bauleiter notwendig.

Brennstelle Kellerbeleuchtung

Die Beleuchtung in den Kellergängen ist neu zu
installieren.
Zu kalkulieren ist hier eine Wechselschaltung vom
Eingang zum Keller bis zum Ausgang zum Hof mit 4
Schiffsarmaturen.
Für den Hausanschlussraum ist eine neue Beleuchtung mit
einer LED-Langfeldleuchte und einer
Schalter-/Steckdosenkombination zu installieren. Die
Stichflure sind mit Ausschaltungen und
LED-Schiffsarmaturen zu installieren.
In die Brennstelle ist folgende Leistung einzurechnen:
Schalter, Schiffsarmaturen einschl. LED-Leuchtmittel
entsprechend in der Position beschriebener Anzahl,
Abzweigdose, Installationsrohr/-kanal,
Stromkreiszuleitung etc..

Brennstelle Dachboden

Der Trockenraum sowie die Abstellräume auf dem
Dachboden erhalten je eine Brennstelle in Ausschaltung
mit 1 bis 3 Stck. LED-Schiffsarmaturen. In die
Brennstelle ist folgende Leistung einzurechnen:
Schalter, LED-Leuchten entsprechend in der Position
beschriebener Anzahl, Abzweigdose,
Installationsrohr/-kanal, Stromkreiszuleitung etc..

Brennstelle Hausnummernleuchte

Die vorhandene Hausnummernleuchte ist neu einzuspeisen
und mit einem LED-Leuchtmittel auszustatten. In die
Brennstelle ist folgende Leistung einzurechnen:
Stromkreiszuleitung, LED-Leuchtmittel,
Installationsrohr/-kanal, etc..

Brennstelle Heizung

Die bestehende Heizungsanlage ist mit einer neuen
Stromkreiszuleitung vom Zählerschrank einzuspeisen. Die
Brennstelle versteht sich einschl. Zuleitung,
FI/LS-Schalter, Leitungs-/ u. Installationsmaterial
(Kuparohr, keine Nagelschellen) sowie Klemmarbeiten für
die Zuleitung.
Die Heizungsverteilung muss überprüft und
gegebenenfalls ausgetauscht werden. Für den Fall des
Austausches muss die Heizungsfachfirma des Hauses
hinzugezogen werden, um einen reibungslosen Betrieb zu
gewährleisten.

Brennstelle Antenne

Die Kabelfernsehanlage ist mit einer sep.
Stromkreiszuleitung vom Zählerschrank einzuspeisen. Die
Brennstelle versteht sich einschl. Leitungs-/ u.
Installationsmaterial (Kuparohr, keine Nagelschellen)
sowie Klemmarbeiten für die Zuleitung.

Brennstelle Sprechanlage

Die Sprechanlage ist neu zu verdrahten. Das Einbauen
des Netzteils, das Einverdrahten der neuen Türstation
sowie der Sprechgeräte innerhalb der Wohnung sind
Bestandteil dieser Position.

Das neue Leitungsnetz ist nicht Bestandteil dieser
Position und wird gesondert vergütet.

Brennstelle Sprechanlagenleitung

Für die neue Sprechanlage ist ein neues Leitungsnetz in
Postleitung IY(ST)Y 2x2x0,6 zu installieren. In die
Position ist das kompl. Leitungsnetz einschl.
Kleinschlitze einzukalkulieren. Ebenfalls Inhalt dieser
Position sind die neu zu montierenden Schalterdosen
entsprechend der Anzahl der Wohnungen (12 Stck.), die
erforderlichen Stemmarbeiten sowie die u. P.
Klingeltaster einschl. Namensfeld und Abdeckrahmen. Die
Leitungsführung bis in die Türstation ist ebenfalls in
die Position einzukalkulieren.

Brennstelle Treppenhausbeleuchtung

Die Treppenhausbeleuchtung ist neu zu installieren. In
die Position ist das kompl. Leitungsnetz einschl.
Leitungsschlitze einzukalkulieren. Die
Deckenbrennstellen sind ebenfalls neu zu installieren.
Die Übernahme vorhandener Leitungen ist nicht zulässig.
Es sollen Sensorleuchten angeboten werden.
Alternativ zu den Sensorleuchten ist die herkömmliche
Installation mit Tastern und Treppenlichtautomat
anzubieten. Die erforderlichen Schalterdosen,
beleuchtete u. P. Taster inkl. Abdeckrahmen sind in die
Position einzukalkulieren.

Die Lampen sind nicht Bestandteil dieser Position und
werden gesondert vergütet.

Potentialausgleich

Der Potentialausgleich ist herzustellen. Die Position
versteht sich einschließlich Lieferung u. Montage aller
erforderlichen Materialien (Erder, Potischiene,
Banderdschellen, Leitungen etc.).
Ein Tiefenerder ist ebenfalls zu kalkulieren.

Produktvorgaben

Verteilung / Zählerschrank: ABB / Striebel u. John

Automaten / Sicherungen: ABB

Treppenhausautomat: ABB, Eltako, Theben

FR-Wannenleuchte:  Fabr. Schuch, Typ:
LED-Feuchtraumleuchte Luxano 167 15L34 Basic

Sensorleuchte:  Steinel, Typ RS PRO LED S1 NW

Treppenhausleuchte:  Fabrikat RZB, Typ Flat Basic D
370mm, Artikel-Nr.  211059.002

LED-Leuchtmittel: Fabr. Osram, Typ: LED STAR CLASSIC A
60 8 W/827 E27 CL

*Hinweis*
Die Fernmeldeleitungen sind vom APL ( bzw. der
zukünftigen und mit der Bauleitung abgestimmten
Position ) bis zur TAE-Dose zu verlegen. Die TAE-Dose
wird, wenn nicht anders abgestimmt in der Mitte der
Diele installiert. Hier ist gegebenenfalls eine
Abstimmung mit der Telekom bezüglich der Lieferung der
Telefondosen notwendig.
Im Treppenhaus erfolgt die Installation im Leerrohr,
in der Wohnung im Kabelkanal.
Die Sprechanlagen-Leitungen für die sowie Türöffner und
Etagenklingeltaster erfolgt unter Putz bzw. mit der
Bauleitung abgestimmt.

### Bereich 1 Elektro-Steigestrangsanierung Hindenburgdamm 57e

#### Abschnitt 1.1 Baustelleneinrichtung / Demontage

*Hinweis*
Die Altanlage (Hausanschlussverteilung, alte
Steigeleitungen, Kabelkanäle in den Treppenhäusern,
Altinstallation im Keller etc.) sind nach
Fertigstellung der neuen Zähleranlagen zu demontieren
und zu entsorgen. Die Abrechnung erfolgt pauschal als 1
Stck..

**1.1.10 Baustelleneinrichtung**
Liefern und vorhalten aller zur Ausführung der Arbeiten
benötigten
Geräte und Werkzeuge.
Menge: 1,000 psch

**1.1.20 Brennstelle provisorische Treppenhausbeleuchtung**
Brennstelle - provisorische Treppenhausbeleuchtung -,
liefern und montieren, Leistungsumfang wie beschrieben

Für den Zeitraum der Zählerzentralisierung ist eine
provisorische, mit einem Treppenhausautomat versehene,
Treppenhausbeleuchtung zu erstellen. Die Beleuchtung
ist so zu installieren, dass sie jederzeit demontiert
werden kann und nicht die Putz- u. Malerarbeiten
behindert. Je Podest ist ein Lichttaster und eine
Leuchte zu installieren.
Die Position versteht sich einschl. aller
erforderlichen Materialien sowie die Installation und
Demontage.
Menge: 1,000 Stck

**1.1.30 Baustrom**
Montage einer Baustromsteckdose als Doppelsteckdose auf
einem Baubrett, mindestens eine je Etage ( 3 Etagen ),
die Absicherung erfolgt über einen FI-Schutzschalter
4-polig 25/0,03A und einen 3-poligen LS-Schalter B16 A
die Abrechnung erfolgt pauschal als 1 Stck.
Menge: 1,000 Stck

**1.1.40 Demontage Altanlage**
Altanlage demontieren, Leistung wie beschrieben
fachgerechte Entsorgung der demontierten Anlagenteile
Menge: 1,000 Stck

**1.1.50 Treppenhausreinigung**
*** Bedarfsposition ohne GB
Tägliche feuchte Reinigung des Treppenhauses und
der Handläufe incl. Schuttbeseitigung, jeweils
zum Feierabend während der gesamten Baumaßnahmen.
Die Abrechnung erfolgt pschl. als 1 Stck..
Menge: 1,000 psch

**1.1.60 Alle Treppenpodeste mit Abdeckfließ schützen**
*** Bedarfsposition ohne GB
Die gesamten Treppenpodeste mit Abdeckfließ
schützen und das Abdeckfließ nach
erfolgten Arbeiten entsorgen.
Menge: 1,000 psch

**1.1.70 Chemikalienklosett**
*** Bedarfsposition ohne GB
Aufstellen, vorhalten und wieder entfernen eines
Chemiekalienklosetts
mit Waschgelegenheit nach Vorschrift der
Arbeitsstättenverordnung,  45.
Für die gesamte Länge der Baumaßnahme.
Menge: 1,000 psch

#### Abschnitt 1.2 Leitungsmaterial und Kabel

**1.2.10 NYM-J 5x10mm² uP**
*** Bedarfsposition ohne GB
NYM-J 5x10mm² liefern,verlegen unter Putz
inkl. Befestigungsmaterial und Klemmarbeiten
Menge: 1,000 m

**1.2.20 NYM-J 5x10mm² Rohr/Trasse**
NYM-J 5x10mm² liefern und verlegen
auf Putz im Installationsrohr, im Kabelkanal, auf der
Kabeltrasse oder als Vorbereitung für eine
nachträgliche Abkofferung inkl. Befestigungsmaterial
und Klemmarbeiten
Der Kanal und die Kabelbahnen sind separat aufgeführt.
Menge: 10,000 m

**1.2.30 NYY-J 5x16mm² unter Putz**
*** Bedarfsposition ohne GB
NYY-J 5x16 mm² liefern,verlegen unter Putz im
Treppenhaus
inkl. Befestigungsmaterial und Klemmarbeiten
Menge: 1,000 m

**1.2.40 NYY-J 5x16mm² Kanal/Trasse**
NYY-J 5x16 mm² liefern und verlegen
auf Putz im Installationsrohr, im Kabelkanal, auf der
Kabeltrasse oder als Vorbereitung für eine
nachträgliche Abkofferung inkl. Befestigungsmaterial
und Klemmarbeiten
Der Kanal, die Kabelleitern und die Kabelbahnen sind
separat aufgeführt.
Menge: 350,000 m

**1.2.50 NYCWY 4x50 sm/ 25mm² auf Putz**
Kabel NYCWY 4x 50sm/25mm² einschl. liefern und
verlegen, auf Putz mit Bügelschellen und Ankerschienen,

inkl. Befestigungsmaterial und Klemmarbeiten
und erforderlichem Anschlußmaterial
Menge: 30,000 m

#### Abschnitt 1.3 Befestigungsmaterial

**1.3.10 Metallkabelbahn 60 x 100**
*** Bedarfsposition ohne GB
Metallkabelbahn 60 x 100 anteilig Formteile,
Befestigungsmaterial, Hängestiel und Klemm- oder
Wandausleger  (Keller)
einschl. liefern, verlegen, befestigen
Menge: 1,000 m

**1.3.20 Metallkabelbahn 60 x 200**
Metallkabelbahn 60 x 200 anteilig Formteile,
Befestigungsmaterial, Hängestiel und Klemm- oder
Wandausleger  (Keller)
einschl. liefern, verlegen, befestigen
Menge: 6,000 m

**1.3.30 Metallkabelbahn 60 x 300**
Metallkabelbahn 60 x 300 anteilig Formteile,
Befestigungsmaterial, Hängestiel und Klemm- oder
Wandausleger  (Keller)
einschl. liefern, verlegen, befestigen
Menge: 6,000 m

**1.3.40 Trennsteg Metallkabelbahn H 60 mm**
Trennsteg Metallkabelbahn H 60 mm (Keller)
einschl. liefern, verlegen,
befestigen (inkl. Befestigungsmaterial)
Menge: 6,000 m

**1.3.50 Metallkabelleiter 200 mm**
Metallkabelleiter 200 mm inkl. Befestigungsmaterial,
liefern, verlegen, befestigen
Menge: 3,000 m

**1.3.60 Metallkabelleiter 300 mm**
Metallkabelleiter 300 mm inkl. Befestigungsmaterial,
liefern, verlegen, befestigen
Menge: 6,000 m

**1.3.70 Inst-Kanal 20 x 20 reinweiß (Whg.)**
Inst-Kanal 20 x 20 reinweiß (Whg.)
einschl. liefern, verlegen,
befestigen (inkl. Befestigungsmaterial)
Menge: 56,000 m

**1.3.80 Inst-Kanal 60 x 90 reinweiß (Whg.)**
Inst-Kanal 60 x 90 reinweiß (Whg.)
einschl. liefern, verlegen,
befestigen (inkl. Befestigungsmaterial)
Menge: 56,000 m

#### Abschnitt 1.4 Zähleranlage und Hauptverteilung

**1.4.10 Zähleranlage VH liefern und montieren**
Zähleranlage  bestehend aus 14 Stück Zählerplätzen für
die Wohneinheiten inkl.  Einspeiseklemmen, Flansche,
Verbinder, Kleinmaterial und SHU-Schalter entsprechend
den TAB Stromnetz Berlin  liefern und montieren.
Anschluss der Wohnungszuleitungen.
APZ-Feld inkl. Absicherung. Gegebenenfalls
Einspeisekasten installieren, wenn Zuleitung größer 70
mm²
Überspannungsschutz in der Hauptverteilung

Hersteller: ABB, Hager

Hersteller:___________________
Typ:________________________
Menge: 1,000 Stck

**1.4.20 Zähleranlage Hausbedarf+Heizung**
Zählerzentralisation Hausbedarf  2 Stück Hauslicht und
Heizung, Hauslichtverteilung  mit 5 Verteilerreihen und
APZ-Raum, Einspeiseklemmen, SHU-Schalter, Flansche,
Kleinmaterial und Leitungseinführungen entsprechend den
TAB Stromnetz Berlin  liefern und montieren.
10 Stck Sicherungsautomaten B16 A und
  1 Stck FI-Schutzschalter 40/0,03A 4-polig
inkl. Klein- und Klemmmaterial.
_-_Stck Treppenlichtautomaten entsprechend der
Treppen-, Durchgangs- und Kellerräume
Anschluss der Zuleitung.
Überspannungsschutz in der Hauptverteilung

Hersteller: ABB, Hager

Hersteller:___________________
Typ:________________________
Menge: 1,000 Stck

**1.4.30 Montagegestell**
*** Bedarfsposition ohne GB
Herstellen eines Montagegestells aus gelochtem
Winkelprofil
( geschätze Profillänge ca. 16 m )  für die Montage der
Zählerschränke, da eine direkte Wandmontage nicht
möglich ist.
Liefern und inkl. Klein- und Befestigungsmaterial wie
Verbindungs-Schrauben, Schrauben und Dübel montieren.
Menge: 1,000 Stck

**1.4.40 Formalitäten Vattenfall**
Formalitäten mit Vattenfall je WE wie Problemlösung,
Leistungsanfrage, Stromlieferungsantrag, Fertigmeldung
usw. erledigen.
Menge: 14,000 Stck

**1.4.50 Hauptverteilung**
Isolierstoffgekapselte Hauptverteilung entsprechend den
Vorgaben der TAB Stromnetz Berlin mit
1 Stck Sicherungslastrennern NH 1,
3 Stck Sicherungslastrennern NH 00 kompl.
einschl. Sicherungsmaterial, Überspannungsschutz,
Verschraubungen,
etc. sowie aller Verdrahtungs u.- Anschlussarbeiten
betriebsfertig liefern und montieren.
Menge: 1,000 Stck

**1.4.60 Netzwerkleitung**
Installation der Netzwerkleitung entsprechend TAB in
Vorbereitung der Fernabfrage der Energieversorger ist
für jeden Zählerschrank inkl. der notwendigen
Anbindungen zu liefern und zu montieren.
Menge: 30,000 lfm

**1.4.70 Unterverteilungen 4-reihig ap bestückt**
Unterverteilungen (>1-Raum-WE ) 4-reihig a.P. mit Tür,
bestückt wie folgt:
2 Stck. FI-Schutzschalter 40A/30 mA, 4-polig
2 Stck. Leitungsschutzschalter B 10A, 1-polig
6 Stck. Leitungsschutzschalter B 16A, 1-polig
1 Stck. Leitungsschutzschalter B 16A, 3-polig
1 Stck. Leitungsschutzschalter B 32 A, 3-polig
1 Stck. Überspannungsschutz, 3-polig
einschl. Verdrahtungsmaterial, betriebsfertig
liefern und montieren, inkl. Erstellung des
Wandausschnittes
Vorhandene Stromkreise wenn nötig verlängern und
in der Verteilung anschließen. Das erforderliche
Material
(Schrumpfschlauch, Leitungsmaterial, etc.) ist sind in
den Preis einzukalkukieren.
Hersteller: ABB, Hager

Hersteller:___________________
Typ:
Menge: 14,000 Stck

**1.4.80 Unterverteilungen Schrank**
*** Bedarfsposition ohne GB
Verteilerfeld-Einsatz für Zählerschrank a.P. mit Tür,
7-reihig
Demontage des Zählerfeldes und ersetzen durch einen
Herstellerkonformen Verteilungseinsatz inkl.
Hutschienen, PE- und N-Klemmleisten
Installation der Sicherungsautomaten wie unten
aufgeführt.
bestückt wie folgt:
2 Stck. FI-Schutzschalter 40A/30 mA, 4-polig
2 Stck. Leitungsschutzschalter B 10A, 1-polig
6 Stck. Leitungsschutzschalter B 16A, 1-polig
1 Stck. Leitungsschutzschalter B 16A, 3-polig
1 Stck. Leitungsschutzschalter B 32 A, 3-polig
1 Stck. Überspannungsschutz, 3-polig
einschl. Verdrahtungsmaterial, betriebsfertig
liefern und montieren.
Vorhandene Stromkreise wenn nötig verlängern und
in der Verteilung anschließen. Das erforderliche
Material
(Schrumpfschlauch, Leitungsmaterial, etc.) ist sind in
den Preis einzukalkukieren.
Hersteller: Hager/ABB oder gleichwertig
Menge: 1,000 Stck

**1.4.90 Verteilungen/Zählertafel demontieren und**
Verteilungen/Zählertafel demontieren und fachgerecht
entsorgen
inkl. Entsorgungsnachweis
Menge: 14,000 Stck

**1.4.100 Einspeiseflansch liefern**
*** Bedarfsposition ohne GB
Einspeiseflansch/-Kasten Zählerschrank für Leitungen
über 70 mm² Aderquerschnitt liefern, verlegen, inkl.
Klemmarbeiten und eforderlichem  Anschlußmaterial
Menge: 1,000 Stck

**1.4.110 Heizungsverteilungen 3-reihig a.P. IP54**
Heizungsverteilung 3-reihig a.P. IP54
bestückt wie folgt:
1 Stck. FI-Schutzschalter 40A/30 mA, 4-polig
2 Stck. Leitungsschutzschalter B 10A, 1-polig
6 Stck. Leitungsschutzschalter B 16A, 1-polig
1 Stck. Leitungsschutzschalter B 16A, 3-polig
1 Stck. Überspannungsschutz, 3-polig
einschl. Verdrahtungsmaterial, betriebsfertig
liefern und montieren.
Vorhandene Stromkreise wenn nötig verlängern und
in der Verteilung anschließen. Das erforderliche
Material
(Schrumpfschlauch, Leitungsmaterial, etc.) ist sind in
den Preis einzukalkukieren.
Hersteller: ABB, Hager

Hersteller:___________________
Typ:
Menge: 1,000 Stck

#### Abschnitt 1.5 Potenzialausgleich/Blitzschutz

**1.5.10 Hauptpotentialausgleich**
Hauptpotentialausgleich liefern und montieren.
Der Potentialausgleich ist herzustellen. Die Position
versteht sich einschließlich Lieferung u. Montage aller
erforderlichen Materialien ( Potischiene,
Banderdschellen, Leitungsmaterial etc.)
Menge: 1,000 psch

**1.5.20 Tiefenerder 9 m**
*** Bedarfsposition ohne GB
Tiefenerder 9 m zum Anschluss an den Potentialausgleich
liefern und montieren.
Menge: 1,000 Stck

#### Abschnitt 1.6 Kleinspannungsinstallation

**1.6.0 Innensprechstelle Video**
Innensprechstelle BS V 2012 Video, Freisprechen,
6-Draht, weiß
Technische Spezifikationen:
- SKS Bus Technik/ Comelit
 in den Wohnungen liefern, montieren und in Betrieb
nehmen

Hersteller: SKS, TCS, Ritto,

Hersteller:___________________
Typ:________________________
Menge: 14,000 Stck

**1.6.1 Netzgerät SKS installieren**
Bustreiber für 16 Wohneinheiten - für 2 Draht Audio
und 6 Draht Video Bus-Anlagen
BUS Spannung 19-23 VDC
Versorgt über Transformator
1 Bus Linie mit 48 Wohneinheiten
Arbeitstemperatubereich -10 bis 55 Grad C
Schutzklasse IP 20
Maße: 70x91x70 mm (4 TE) in der Hauslichtverteilung.
Herstellen der
Funktionsfähigkeit der Videosprechanlage

Hersteller: SKS, TCS, Ritto,

Hersteller:___________________
Typ:________________________
Menge: 1,000 Stck

**1.6.2 SKS Einbau-Türlautsprecher**
Einbau-Türlautsprecher liefern, in das Tableau einbauen

Aufbau der notwendigen Rufmatrix und anschließen.
Hersteller: SKS, TCS, Ritto,

Hersteller:___________________
Typ:________________________
Menge: 1,000 Stck

**1.6.3 Videoaktiv/Videopassivverteiler**
Videoaktiv/Videopassivverteiler
Symetrische Videoübertragung
- zur Verteilung des Videosignals auf bis zu 4
Steigleitungen
Einsatz mehrerer Aktivverteiler möglich
Arbeitwtemperaturbereich -10 bis +55 Grad C
Schutzklasse IP 20
in der Hauslichtverteilung.
Herstellen der Funktionsfähigkeit der
Videosprechanlage
Hersteller SKS, TCS, Ritto,
Menge: 1,000 Stck

**1.6.4 Türtableau Video**
Türtableau für 11 Wohneinheiten mit
vandalismusgeschützten Edelstahltastern und von
vorne wechselbares Namensschild, mit Kamera,
LED-Beleuchtung, Frontplatte Aluminium
eloxiert mit Winkelrahmen. Sonderform und Gravur des
Firmenlogos (durchgelasert, mit
Plexiglas flächenbündig ausgelegt, weiß beleuchtet,
inkl. Unterputzgehäuse mit Frontplattenbefestigung
liefern und montieren.Ausführung mit der
Bauleitung unbedingt abstimmen.
Menge: 1,000 Stck

**1.6.10 Wohntelefon Fabrikat SKS**
*** Bedarfsposition ohne GB
Bus-Wohntelefon weiß, aufputz weiß in den Wohnungen
liefern, montieren und in Betrieb nehmen

Hersteller: SKS BSH2012, TCS, Ritto

Hersteller:___________________
Typ:________________________
Menge: 14,000 Stck

**1.6.20 Netzgerät SKS installieren**
*** Bedarfsposition ohne GB
Installation eines neuen Bustreibers und Trafos für
Bussystem in der Hauslichtverteilung. Herstellen der
Funktionsfähigkeit der Sprechanlage

Hersteller: SKS, TCS, Ritto

Hersteller:___________________
Typ:________________________
Menge: 1,000 Stck

**1.6.30 SKS Einbau-Türlautsprecher**
*** Bedarfsposition ohne GB
Einbau-Türlautsprecher liefern, in das Tableau einbauen

Aufbau der notwendigen Rufmatrix und anschließen.
Hersteller: SKS, TCS, Ritto

Hersteller:___________________
Typ:________________________
Menge: 1,000 Stck

**1.6.40 Türtableau**
*** Bedarfsposition ohne GB
Türtableau für 16 Wohneinheiten mit vandalismus
geschützten Edelstahltastern und von vorne wechselbares
Namensschild, mit LED-Beleuchtung Frontplatte Aluminium
eloxiert mit Winkelrahmen.  Sonderform und Gravur des
Firmenlogos  (durchgelasert, mit Plexiglas
flächenbündig ausgelegt, weiß beleuchtet),  inkl.
Unterputzgehäuse mit Frontplattenbefestigung
liefern und montieren
Ausführung mit der Bauleitung unbedingt abstimmen.
Menge: 1,000 Stck

**1.6.50 Etagenruftaster**
Etagenruftaster passend zum Schalterprogramm der
Treppenlichttaster mit Namensschild unter Putz liefern
und montieren inkl. Schalterdose.
Menge: 14,000 Stck

**1.6.60 Leitung Sprechanlage**
Neuinstallation des Leitungssystems für die neue
BUS-Sprechanlage,einschl. Leitungsmaterial, verlegen
und verdrahten.
Die Sprechanlage ist mit dem neuen Leitungssystem in
Betrieb zu nehmen.
Die Vergütung erfolgt als Leitungslänge nach Aufmaß
Menge: 400,000 m

**1.6.70 Telefondose TAE AP**
TAE-Telefondose AP im mittleren Bereich der Diele
inkl. Leitungsverlegung im Kabelkanal in der Wohnung,
im Treppenhaus im Leerrohr/Kabelkanal/im Schlitz,, im
Keller auf Kabeltrasse, als Abschluss der
Telefonleitung liefern und montieren.
Die Leitungen sind im weiter unten aufgeführten
Leerrohr von der Anschlussdose bis in den Keller zum
APL zu führen.
Die mittlere Leitungslänge beträgt ca. 40 m.
Menge: 14,000 Stck

**1.6.80 Abzweigkästen AP in WE**
*** Bedarfsposition ohne GB
Abzweigkästen AP in der Wohnung als Übergabe für
Kabelfernsehanschluss in der Wohnung mit Anbindung
der Leitung auf den Etagen liefern und montieren.
Die mittlere Leitungslänge beträgt ca. 60m.
Leitungstyp nach Abstimmung mit den Vorgaben des
Netzbetreibers.
Menge: 14,000 Stck

**1.6.90 RWA Leitungsnetz**
Leitungsnetz RWA UP als Vorhaltung für bauseitige
Anlage liefern und unter Putz installieren.
Brandmeldeleitung zu den Tasterpositionen und für
Rauchmelder vorsehen.
Installation einer Motorleitung 5x1,5 mm² F90
Installation einer Spannungsversorgung, vom
Hauslichtverteiler im Keller bis zur RWA-Steuerung im
Dachgeschoß.
Die Positionen sind mit der Bauleitung vorort
abzustimmen.
Leitungslänge BMK  J-YSt-Y 4x2x0,8 mm ca.70 lfm.,
Zuleitung NYM-J 3x2,5 mm² ca. 50 lfm., Motorleitung E90
5x1,5 mm² ca. 8 m.
Menge: 1,000 Stck

#### Abschnitt 1.7 Leerrohranlage

**1.7.10 Abzweigkästen AP 150x150 mit Deckel**
Abzweigkästen AP 150x150 mit Deckel als
Telefonleerrohrabzweig auf den Etagen liefern und
montieren.
Menge: 8,000 Stck

**1.7.20 Leerrohr M25**
flexibles Kunststoffisolierrohr M25 mit Zugdraht
uP liefern und montieren.
Menge: 100,000 lfm

**1.7.30 Leerrohr M40**
flexibles Kunststoffisolierrohr M40 mit Zugdraht
uP liefern und montieren.
Menge: 100,000 lfm

#### Abschnitt 1.8 Durchbrüche, Mauerwerkschlitz, Brandschottung

*Hinweis*
Erforderliche Deckendurchbrüche, Wanddurchbohrungen und
Mauerwerkschlitze mit
geeignetem Gerät erstellen und nach Leitungsverlegung
brandschutztechnisch schließen,
einschließlich der Schuttentsorgung.

Stemm-, Bohr- und Fräsarbeiten werden nur für
Haupt- und Zuleitungen zu den UV's vergütet,
wenn sie unbedingt erforderlich sind. Schlitze nur in
Putz werden generell nicht vergütet. Alle nachfolgend
aufgeführten Arbeiten in Verbindung mit der
Festlegung der Leitungsführung sind frühzeitig mit
der Bauleitung festzulegen.
Alle Stemm-, Bohr- und Fräsarbeiten sind inklusive
Schuttentsorgung auszuführen!

**1.8.10 Wanddurchbohrungen ca. 25mm**
*** Bedarfsposition ohne GB
Wanddurchbohrungen ca. 25 mm fachgerecht herstellen,
und nach Leitungsverlegung brandschutztechnisch
schließen,
einschl. Schuttentsorgung
Menge: 1,000 Stck

**1.8.20 Wanddurchbohrungen ca. 32mm .**
*** Bedarfsposition ohne GB
Wanddurchbohrungen ca. 32 mm fachgerecht herstellen,
und nach Leitungsverlegung brandschutztechnisch
schließen,
einschl. Schuttentsorgung
Menge: 1,000 Stck

**1.8.30 Kernbohrungen 60 mm**
Kernbohrungen mit Diamantbohrgeräten in
Stahlbetondecken/-wände, mit Stegabständen
zwischen den Bohrungen, für einen kompl. Aufgang
im Treppenhaus herstellen

Bohrlochdurchmesser:  60 mm
Decken-/Wandstärke bis  30 cm

Die Abrechnung erfolgt als 1 Stck..
Menge: 14,000 Stck

**1.8.40 Kernbohrungen 80 mm**
Kernbohrungen mit Diamantbohrgeräten in
Stahlbetondecken/-wände, mit Stegabständen
zwischen den Bohrungen, für einen kompl. Aufgang
im Treppenhaus herstellen

Bohrlochdurchmesser:  80 mm
Decken-/Wandstärke bis  30 cm

Die Abrechnung erfolgt als 1 Stck..
Menge: 4,000 Stck

**1.8.50 Kernbohrungen 100 mm**
Kernbohrungen mit Diamantbohrgeräten in
Stahlbetondecken/-wände, mit Stegabständen
zwischen den Bohrungen, für einen kompl. Aufgang
im Treppenhaus herstellen

Bohrlochdurchmesser:  100 mm
Decken-/Wandstärke bis  30 cm

Die Abrechnung erfolgt als 1 Stck..
Menge: 9,000 Stck

**1.8.60 Mauerwerkschlitz ca. 4x4cm**
*** Bedarfsposition ohne GB
Leitungsschlitz ca. 4x4 cm im Beton,
einschl. Schuttentsorgung
Menge: 40,000 m

**1.8.70 Schließen Mauerwerksschlitze bis 5 cm**
*** Bedarfsposition ohne GB
aufgestemmte Installationsschächte/-schlitze bis zu
einer Breite von 5 cm mit sauberer, übergangsloser
Angleichung an den vorhandenen Putz beiarbeiten bzw.
putzen.
Menge: 40,000 m

**1.8.80 Brandschottung Durchbruch 60 mm**
Kabel-Brandabschottung in Massiv-Wänden und Decken,
ausgeführt in einem zugelassenen
System oder von einer Fachfirma für eine
Feuerwiderstandsdauer von 90 Min. bei einer
Wandstärke von mindestens 24 cm. Die Leitungen/Kabel
sowie die Kabelträger sind zu beiden Seiten d.
Abschottung auf eine Länge von mindestens 50 cm mit
Kabelbeschichtungsmaterial zu versehen.
Abschottung bis 60 mm pro Stck.
Menge: 14,000 Stck

**1.8.90 Brandschottung Durchbruch 80 mm**
Kabel-Brandabschottung in Massiv-Wänden und Decken,
ausgeführt in einem zugelassenen
System oder von einer Fachfirma für eine
Feuerwiderstandsdauer von 90 Min. bei einer
Wandstärke von mindestens 24 cm. Die Leitungen/Kabel
sowie die Kabelträger sind zu beiden Seiten d.
Abschottung auf eine Länge von mindestens 50 cm mit
Kabelbeschichtungsmaterial zu versehen.
Abschottung bis 80 mm pro Stck.
Menge: 4,000 Stck

**1.8.100 Brandschottung Durchbruch 100 mm**
Kabel-Brandabschottung in Massiv-Wänden und Decken,
ausgeführt in einem zugelassenen
System oder von einer Fachfirma für eine
Feuerwiderstandsdauer von 90 Min. bei einer
Wandstärke von mindestens 24 cm. Die Leitungen/Kabel
sowie die Kabelträger sind zu beiden Seiten d.
Abschottung auf eine Länge von mindestens 50 cm mit
Kabelbeschichtungsmaterial zu versehen.
Abschottung bis 100 mm pro Stck.
Menge: 9,000 Stck

#### Abschnitt 1.9 Brennstellen / Leuchten

*Hinweis*
Brennstelle  - Tasterschaltung Keller

Die Brennstelle - Tasterschaltung Keller - versteht
sich als auf  Putz Feuchtraumausführung inkl. Material
(___ Stck.Taster, ___ Stck. Schiffsarmaturen inkl.
Leuchtmittel, Abzweigdosen, Befestigungsmaterial,
Verbindungsleitung, erstellen von Wand-/u.
Deckendurchbohrungen, das Schließen von Wand-/u.
Deckendurchbohrungen, Stromkreiszuleitung) in Rohr oder
Kabelkanal komplett installiert und betriebsfertig
verdrahtet.

Brennstelle  - Mieterkeller

Jeder Mieterkeller erhält eine Ausschaltung mit einer
Schiffsarmatur und einer Steckdose.
Die Beleuchtung in den Kellergängen wird erweitert,
mit der Montage von zus. FR Schiffsarmaturen,
einschließlich Lieferung der Leuchten,
Die Brennstelle -Mieterkeller - versteht sich als auf
Putz
Feuchtraumausführung inkl. Material (Schalter,
Steckdose, Schiffsarmatur einschl. Leuchtmittel,
Abzweigdosen, Befestigungsmaterial, Verbindungsleitung,
erstellen von Wand-/u. Deckendurchbohrungen, das
Schließen von Wand-/u. Deckendurchbohrungen,
Stromkreiszuleitung) in Rohr oder Kabelkanal komplett
installiert und betriebsfertig verdrahtet.

Brennstelle -Treppenhausbeleuchtung

Die Treppenhausbeleuchtung ist neu zu installieren. Die
Position versteht sich einschl. aller erforderlichen
Stemm und Schlitzarbeiten, Leitungen, Schaltermaterial
Im Vorderhaus werden je. OG 2 Stck Taster u.P., im EG
5 Stück Taster u.P.) installiert.
Im Seitenflügel werden je Treppenaufgang 1 Stck Taster,
inkl. EG installiert. In jeder Etage der Treppenhäuser
wird
eine Leuchte installiert und im Vorderhaus / EG sind 4
Leuchten vorgesehen, inklusive Kabelverlegung, Montage
von Schalter, Abzweigdosen, Treppenhausautomaten,
Verdrahtung etc..
Die genaue Position der Taster und Leuchten ist vor
Installationsbeginn mit der Bauleitung des AG
abzustimmen.

Brennstelle - Klingel -Sprechanlage

Die Brennstelle -Sprechanlage- versteht sich komplett
installiert und verdrahtet, mit allen erforderlichen
Stemm- u. Schlitzarbeiten, Leitungsmaterial, Decken-u.
Wanddurchbrüche, Schalterabzweigdosen, Etagenruftaster
u. P., Netzgerät, Türstation, Sprechgeräte (auf Putz
Freisprechgerät) etc..
Die Türstation sowie die Wohnungssprechgeräte sind auf
Putz auszuführen, Klingeltaster u.P. Installation

Die Beschriftung der Türstation und der Etagenruftaster
ist elektronisch auszuführen.

Brennstelle  -Hauseingangsleuchte

Die Position versteht sich einschl. aller
erforderlichen Stemm und Schlitzarbeiten,
Leitungsmaterial, Installationsrohr im Kellerbereich,
einschließlich integriertem Dämmerungsschalter
Verdrahtung etc..

Brennstelle  -Hofbeleuchtung

Für die Hofbeleuchtung ist eine Brennstelle mit
Zeitrelais zu installieren. In beiden Treppenhäusern an
der
Hofausgangstür und im Keller, ebenfalls an der
Hofausgangstür, ist jeweils ein beleuchteter Taster, im
Treppenhaus u. P. und im Keller a. P FR, zu
installieren.
Die Position versteht sich einschl. aller
erforderlichen Stemm und Schlitzarbeiten,
Leitungsmaterial, Schaltermaterial,
Stromkreiszuleitung, Installationsrohr im
Kellerbereich, Verdrahtung etc..

Brennstelle -  Wohnungsanschluss

Die Position versteht sich für den Anschluss der
Wohnungszuleitung an die vorhandene NZ-Tafel in der
Wohnung. In die Position sind die erforderlichen
Materialien, die für den Anschluss erforderlich sind
(Klemmstein, Durchgangsverdrahtung. Abdeckungen für das
Schließen der Öffnungen an der alten NZ-Tafel etc.),
einzurechnen.

Potentialausgleich - Tiefenerder

Der Potentialausgleich ist herzustellen. Die Position
versteht sich einschließlich Lieferung u. Montage aller
erforderlichen Materialien (Erder, Potischiene,
Banderdschellen, Leitungsmaterial etc.)

Brennstelle  - Dachboden -

Der Dachboden erhält 4 Ausschaltungen mit 4
Schiffsarmaturen und jeweils eine Steckdose. Die
Brennstelle - Dachboden - versteht sich als auf  Putz
Feuchtraumausführung inkl. Material (Schalter,
Steckdosen, Schiffsarmatur einschl. Leuchtmittel,
Abzweigdose, Befestigungsmaterial, Verbindungsleitung,
erstellen von Wand-/u. Deckendurchbohrungen, das
Schließen von Wand-/u. Deckendurchbohrungen sowie die
Stromkreiszuleitung aus der Allgemeinverteilung im
Keller) in Rohr oder Kabelkanal komplett installiert
und betriebsfertig verdrahtet.

Brennstelle  -Hofbeleuchtung -

Für die Hofbeleuchtung ist eine Brennstelle mit
Zeitrelais zu installieren. In den Treppenhäusern an
der Hofausgangstür und im Keller, ebenfalls an der
Hofausgangstür, ist jeweils ein beleuchteter Taster, im
Treppenhaus u. P. und im Keller a. P FR, zu
intsallieren.
Die Position versteht sich einschl. aller
erforderlichen Stemm und Schlitzarbeiten,
Leitungsmaterial, Schaltermaterial,
Stromkreiszuleitung, Installationsrohr im
Kellerbereich, Verdrahtung etc..

Brennstelle -Treppenhausbeleuchtung-

Die Treppenhausbeleuchtung ist neu zu installieren. Die
Position versteht sich einschl. aller erforderlichen
Stemm und Schlitzarbeiten, Leitungen, Schaltermaterial
( je OG 2 Stck. und im EG 3 Stck.Taster u. P.
beleuchtet), Lampenanschlüsse (je OG 1 Stck und im EG 3
Stck.) Schalterabzweigdosen, Treppenhausautomat,
Verdrahtung etc.
Die genaue Position der Taster ist vor
Installationsbeginn mit der Bauleitung des AG
abzustimmen.

**1.9.10 Brennstelle - Wechselschaltung Keller**
Die Brennstelle - Wechselschaltung Keller - versteht
sich als auf  Putz - Feuchtraumausführung inkl.
Material
__2__ Stck.Schalter,
__4__ Stck. Schiffsarmaturen/Ovalleuchten Leuchtmittel,
Abzweigdosen, Befestigungs -
material, Verbindungsleitung, erstellen von Wand-/u.
Deckendurchbohrungen, das Schließen von Wand-/u.
Deckendurchbohrungen, Stromkreiszuleitung) in Rohr oder
Kabelkanal komplett installiert und betriebsfertig
verdrahtet.
Leitungslänge ca. 20 m
Menge: 1,000 Stck

**1.9.20 Brennstelle - Ausschaltung Keller**
Die Brennstelle - Ausschaltung Keller - versteht
sich als auf  Putz - Feuchtraumausführung inkl.
Material
__1__ Stck.Schalter,
_  8__ Stck. Schiffsarmaturen/Ovalleuchten mit
LED-Leuchtmittel, Abzweigdosen, Befestigungsmaterial,
Verbindungsleitung, erstellen von Wand-/u.
Deckendurchbohrungen, das Schließen von Wand-/u.
Deckendurchbohrungen, Stromkreiszuleitung) in Rohr oder
Kabelkanal komplett installiert und betriebsfertig
verdrahtet.
Leitungslänge ca. 30 m
Menge: 2,000 Stck

**1.9.30 Brennstelle Mieterkeller**
*** Bedarfsposition ohne GB
Jeder Mieterkeller erhält eine Ausschaltung mit einer
Schiffsarmatur und einer Steckdose.
Die Brennstelle -Mieterkeller - versteht sich als auf
Putz
Feuchtraumausführung inkl. Material (Schalter,
Steckdose, Schiffsarmatur einschl. Leuchtmittel,
Abzweigdosen, Befestigungsmaterial, Verbindungsleitung,
erstellen von Wand-/u. Deckendurchbohrungen, das
Schließen von Wand-/u. Deckendurchbohrungen,
Stromkreiszuleitung) in Rohr, auf Kabeltrase
oder Kabelkanal komplett installiert
und betriebsfertig verdrahtet.
Leitungslänge ca. 20 m
Menge: 9,000 Stck

**1.9.40 Brennstelle Anschlußraum**
Der Anschlußraum erhält eine Ausschaltung mit einer
Langfeldleuchte 1x58 W, EVG, einer Schiffsarmatur und
einer Steckdose.
Die Brennstelle versteht sich als auf  Putz
Feuchtraumausführung inkl. Material (Schalter-
Steckdose-Kombination, Schiffsarmatur einschl.
Leuchtmittel,
Abzweigdosen, Befestigungsmaterial, Verbindungsleitung,
erstellen von Wand-/u. Deckendurchbohrungen, das
Schließen von Wand-/u. Deckendurchbohrungen,
Stromkreiszuleitung) in Rohr, auf Kabeltrase
oder Kabelkanal komplett installiert
und betriebsfertig verdrahtet.
Leitungslänge ca. 20 m
Menge: 2,000 Stck

**1.9.50 Brennstelle Treppenhaus Sensorleuchten**
Die Treppenhausbeleuchtung ist neu zu installieren. Es
handelt sich hierbei um die Vorbereitung für die
Installation von Sensorleuchten im Eingangsbereich und
auf den Treppenpodesten. Die Position versteht sich
einschl. Leitungen und Verlegung

In jeder Etage des Treppenhauses wird eine LED -Sensor-
Wand-/Deckenleuchte installiert. Auch auf den
Zwischenpodestenwerden Lampenauslässe für
Sensorleuchten zu installieren.
Die genaue Position der Leuchten ist vor
Installationsbeginn mit der Bauleitung des AG
abzustimmen.
Menge: 1,000 psch

**1.9.60 Sensorleuchten**
LED-Leuchten mit Bewegungsmeldern
Sensor-Leuchte, Fabr. Steinel, Typ RS PRO LED S1 NW,
liefern und montieren wie beschrieben
Menge: 12,000 Stck

**1.9.70 Brennstelle Hauseingangsleuchte - Zuleitung**
Brennstelle - Hauseingangsleuchte neu einspeisen

Die Position versteht sich einschl. aller
erforderlichen Stemm und Schlitzarbeiten,
Leitungsmaterial, Installationsrohr im Kellerbereich,
einschließlich integriertem Dämmerungsschalter
Verdrahtung etc..
Leitungslänge ca. 15 m.
Menge: 1,000 psch

**1.9.80 Brennstelle Hauseingangsleuchte - LED**
*** Bedarfsposition ohne GB
Brennstelle - Hauseingangsleuchte von RZB in
LED Ausführung und HN Beschriftung
inkl. Dämmerungsschalter,
liefern und montieren, Leistungsumfang wie beschrieben
RZB Artikel - Nr.221167.002.25
oder gleichwertig

Die Position versteht sich einschl. aller
erforderlichen Stemm und Schlitzarbeiten,
Leitungsmaterial, Installationsrohr im Kellerbereich,
einschließlich integriertem Dämmerungsschalter
Verdrahtung etc..
Leitungslänge ca. 15 m.
Menge: 1,000 psch

**1.9.90 Leuchte LED**
Aussen-Leuchte LED mit Bewegungsmelder Fabr. Steinel,
Typ RS PRO LED S1 NW, liefern und montieren.
Die Position versteht sich einschl. aller
erforderlichen Stemm und Schlitzarbeiten,
Leitungsmaterial, Schaltermaterial,
Stromkreiszuleitung, Installationsrohr im
Kellerbereich, Verdrahtung etc.. Leitungslänge ca. 15
m.
Menge: 4,000 Stck

#### Abschnitt 1.10 Abnahme/Provisorien

**1.10.10 Messprotokoll**
Besichtigung und Erprobung der gesamten erstellten
Anlage lt. VDE DIN 0100 Teil 600. Die Ergebnisse sind
in das Prüfprotokoll einzutragen. Die Auflistung
erfolgt je Unterverteilung bei Großanlagen, oder je
Versorgungseinheit
Menge: 1,000 Stck

**1.10.20 Messprotokoll Wohneinheiten**
Besichtigung und Erprobung der vorhandenen
Anlage lt. VDE DIN 0100 Teil 105 in den Wohnungen.
Die Ergebnisse sind in das Prüfprotokoll einzutragen.
Die Auflistung erfolgt je Unterverteilung.
Sollte sich bei der Überprüfung herausstellen, dass die
Anlage nicht in Ordnung ist, ist die Bauleitung zu
informieren und unaufgefordert ein Angebot für die
Instandsetzung zu erstellen.
Menge: 14,000 Stck

**1.10.30 Revisionsunterlagen**
Erstellen der Revisionsunterlagen nach Abschluss der
Arbeiten
Menge: 1,000 psch

**1.10.40 Monteurstunden zum Nachweis**
*** Bedarfsposition ohne GB
Monteurstunden zum Nachweis nur auf Anweisung der
Bauleitung
Menge: 20,000 Std

#### Abschnitt 1.11 Elektroinstallation in den Wohneinheiten

*Hinweis*
Die Installation in den Wohnungen erfolgt auf Putz
im Kabelkanal. Dies und das auslegen der Wohnungen
mit Schutzvlies ist in die Preise einzukalkulieren.
Eine Abstimmung mit der Bauleitung ist erforderlich.

**1.11.10 Anschluss und Einspeisung**
*** Bedarfsposition ohne GB
Anschluss und Einspeisung an vorhandene Verteilungen
liefern und montieren.
Menge: 1,000 Stck

**1.11.20 Stromkreis E-Herd**
*** Bedarfsposition ohne GB
Stromkreiszuleitung für den E-Herd
in NYM-J 5x2,5mm² liefern und betriebsfertig
montieren,einschl. Installationsmaterial
(u. Putz oder auf Putz in Kabelkanal) sowie
Herdanschlussdose, Herdanschlussleitung
und anschließen des bauseitigen E-Herdes,
liefern und montieren
Die Abrechnung erfolgt pauschal als 1 Stck. je
Wohnunngseinheit.
Leitungslänge ca. 15m
Menge: 9,000 Stck

**1.11.30 2-fach Steckdose**
*** Bedarfsposition ohne GB
2-fach Steckdose AP mit Zuleitung im Bad/Küche liefern
und montieren inkl. Kabelkanal und Leitungsmaterial,
Die Abrechnung erfolgt pauschal als 1 Stck. je
Wohnunngseinheit.
Leitungslänge ca. 15m
Menge: 9,000 Stck

**1.11.40 3-fach Steckdose**
*** Bedarfsposition ohne GB
3-fach Steckdose AP mit Zuleitung im Bad/Küche liefern
und
und montieren inkl. Kabelkanal und Leitungsmaterial,
Die Abrechnung erfolgt pauschal als 1 Stck. je
Wohnunngseinheit.
Leitungslänge ca. 15m
Menge: 9,000 Stck

**1.11.50 Stromkreis für Geschirrspüler**
*** Bedarfsposition ohne GB
Stromkreis für Geschirrspüler AP mit Zuleitung und
Steckdose auf Putz, IP44 liefern und montieren inkl.
Kabelkanal und Leitungsmaterial.
Die Abrechnung erfolgt pauschal als 1 Stck. je
Wohnunngseinheit.
Leitungslänge ca. 15m
Menge: 9,000 Stck

**1.11.60 Stromkreis für Waschmaschine**
*** Bedarfsposition ohne GB
Stromkreis für Waschmaschine AP mit Zuleitung  und
Steckdose auf Putz, IP44 liefern und montieren inkl.
Kabelkanal und Leitungsmaterial.
Die Abrechnung erfolgt pauschal als 1 Stck. je
Wohnunngseinheit.
Leitungslänge ca. 15m
Menge: 9,000 Stck

**1.11.70 Stromkreis für Durchlauferhitzer**
*** Bedarfsposition ohne GB
Stromkreis für Durchlauferhitzer NYM-J 5x4 mm² AP mit
Zuleitung auf Putz  inkl. Kabelkanal und
Leitungsmaterial.  liefern und montieren.
Die Abrechnung erfolgt pauschal als 1 Stck. je
Wohnunngseinheit.
Leitungslänge ca. 15m
Menge: 9,000 Stck

**1.11.80 Anschließen DDE**
*** Bedarfsposition ohne GB
Anschluss für DDE liefern und montieren.
Menge: 9,000 Stck

**1.11.90 Durchlauferhitzer**
*** Bedarfsposition ohne GB
Durchlauferhitzer (AEG DDL 18/21/24 LCD) oder
gleichwertig
liefern und montieren, wasserseitig anschließen
Die Abrechnung erfolgt pauschal als 1 Stck.
je Wohnunngseinheit.
Menge: 9,000 Stck

### Bereich 2 Elektro-Steigestrangsanierung Haydnstr.2

#### Abschnitt 2.1 Baustelleneinrichtung / Demontage

*Hinweis*
Die Altanlage (Hausanschlussverteilung, alte
Steigeleitungen, Kabelkanäle in den Treppenhäusern,
Altinstallation im Keller etc.) sind nach
Fertigstellung der neuen Zähleranlagen zu demontieren
und zu entsorgen. Die Abrechnung erfolgt pauschal als 1
Stck..

**2.1.10 Baustelleneinrichtung**
Liefern und vorhalten aller zur Ausführung der Arbeiten
benötigten
Geräte und Werkzeuge.
Menge: 1,000 psch

**2.1.20 Brennstelle provisorische Treppenhausbeleuchtung**
Brennstelle - provisorische Treppenhausbeleuchtung -,
liefern und montieren, Leistungsumfang wie beschrieben

Für den Zeitraum der Zählerzentralisierung ist eine
provisorische, mit einem Treppenhausautomat versehene,
Treppenhausbeleuchtung zu erstellen. Die Beleuchtung
ist so zu installieren, dass sie jederzeit demontiert
werden kann und nicht die Putz- u. Malerarbeiten
behindert. Je Podest ist ein Lichttaster und eine
Leuchte zu installieren.
Die Position versteht sich einschl. aller
erforderlichen Materialien sowie die Installation und
Demontage.
Menge: 1,000 Stck

**2.1.30 Baustrom**
Montage einer Baustromsteckdose als Doppelsteckdose auf
einem Baubrett, mindestens eine je Etage ( 3 Etagen ),
die Absicherung erfolgt über einen FI-Schutzschalter
4-polig 25/0,03A und einen 3-poligen LS-Schalter B16 A
die Abrechnung erfolgt pauschal als 1 Stck.
Menge: 1,000 Stck

**2.1.40 Demontage Altanlage**
Altanlage demontieren, Leistung wie beschrieben
fachgerechte Entsorgung der demontierten Anlagenteile
Menge: 1,000 Stck

**2.1.50 Treppenhausreinigung**
*** Bedarfsposition ohne GB
Tägliche feuchte Reinigung des Treppenhauses und
der Handläufe incl. Schuttbeseitigung, jeweils
zum Feierabend während der gesamten Baumaßnahmen.
Die Abrechnung erfolgt pschl. als 1 Stck..
Menge: 1,000 psch

**2.1.60 Alle Treppenpodeste mit Abdeckfließ schützen**
*** Bedarfsposition ohne GB
Die gesamten Treppenpodeste mit Abdeckfließ
schützen und das Abdeckfließ nach
erfolgten Arbeiten entsorgen.
Menge: 1,000 psch

**2.1.70 Chemikalienklosett**
Aufstellen, vorhalten und wieder entfernen eines
Chemiekalienklosetts
mit Waschgelegenheit nach Vorschrift der
Arbeitsstättenverordnung,  45.
Für die gesamte Länge der Baumaßnahme.
Menge: 1,000 psch

#### Abschnitt 2.2 Leitungsmaterial und Kabel

**2.2.10 NYM-J 5x10mm² uP**
*** Bedarfsposition ohne GB
NYM-J 5x10mm² liefern,verlegen unter Putz
inkl. Befestigungsmaterial und Klemmarbeiten
Menge: 1,000 m

**2.2.20 NYM-J 5x10mm² Rohr/Trasse**
NYM-J 5x10mm² liefern und verlegen
auf Putz im Installationsrohr, im Kabelkanal, auf der
Kabeltrasse oder als Vorbereitung für eine
nachträgliche Abkofferung inkl. Befestigungsmaterial
und Klemmarbeiten
Der Kanal und die Kabelbahnen sind separat aufgeführt.
Menge: 10,000 m

**2.2.30 NYY-J 5x16mm² unter Putz**
*** Bedarfsposition ohne GB
NYY-J 5x16 mm² liefern,verlegen unter Putz im
Treppenhaus
inkl. Befestigungsmaterial und Klemmarbeiten
Menge: 1,000 m

**2.2.40 NYY-J 5x16mm² Kanal/Trasse**
NYY-J 5x16 mm² liefern und verlegen
auf Putz im Installationsrohr, im Kabelkanal, auf der
Kabeltrasse oder als Vorbereitung für eine
nachträgliche Abkofferung inkl. Befestigungsmaterial
und Klemmarbeiten
Der Kanal, die Kabelleitern und die Kabelbahnen sind
separat aufgeführt.
Menge: 550,000 m

**2.2.50 NYCWY 4x50 sm/ 25mm² auf Putz**
Kabel NYCWY 4x 50sm/25mm² einschl. liefern und
verlegen, auf Putz mit Bügelschellen und Ankerschienen,

inkl. Befestigungsmaterial und Klemmarbeiten
und erforderlichem Anschlußmaterial
Menge: 45,000 m

#### Abschnitt 2.3 Befestigungsmaterial

**2.3.10 Metallkabelbahn 60 x 100**
*** Bedarfsposition ohne GB
Metallkabelbahn 60 x 100 anteilig Formteile,
Befestigungsmaterial, Hängestiel und Klemm- oder
Wandausleger  (Keller)
einschl. liefern, verlegen, befestigen
Menge: 1,000 m

**2.3.20 Metallkabelbahn 60 x 200**
Metallkabelbahn 60 x 200 anteilig Formteile,
Befestigungsmaterial, Hängestiel und Klemm- oder
Wandausleger  (Keller)
einschl. liefern, verlegen, befestigen
Menge: 6,000 m

**2.3.30 Metallkabelbahn 60 x 300**
Metallkabelbahn 60 x 300 anteilig Formteile,
Befestigungsmaterial, Hängestiel und Klemm- oder
Wandausleger  (Keller)
einschl. liefern, verlegen, befestigen
Menge: 6,000 m

**2.3.40 Trennsteg Metallkabelbahn H 60 mm**
Trennsteg Metallkabelbahn H 60 mm (Keller)
einschl. liefern, verlegen,
befestigen (inkl. Befestigungsmaterial)
Menge: 6,000 m

**2.3.50 Metallkabelleiter 200 mm**
Metallkabelleiter 200 mm inkl. Befestigungsmaterial,
liefern, verlegen, befestigen
Menge: 3,000 m

**2.3.60 Metallkabelleiter 300 mm**
Metallkabelleiter 300 mm inkl. Befestigungsmaterial,
liefern, verlegen, befestigen
Menge: 6,000 m

**2.3.70 Inst-Kanal 20 x 20 reinweiß (Whg.)**
Inst-Kanal 20 x 20 reinweiß (Whg.)
einschl. liefern, verlegen,
befestigen (inkl. Befestigungsmaterial)
Menge: 90,000 m

**2.3.80 Inst-Kanal 60 x 90 reinweiß (Whg.)**
Inst-Kanal 60 x 90 reinweiß (Whg.)
einschl. liefern, verlegen,
befestigen (inkl. Befestigungsmaterial)
Menge: 90,000 m

#### Abschnitt 2.4 Zähleranlage und Hauptverteilung

**2.4.5 Hauptverteilung**
Isolierstoffgekapselte Hauptverteilung entsprechend den
Vorgaben der TAB Stromnetz Berlin mit
1 Stck Sicherungslastrennern NH 1,
3 Stck Sicherungslastrennern NH 00 kompl.
einschl. Sicherungsmaterial, Überspannungsschutz,
Verschraubungen,
etc. sowie aller Verdrahtungs u.- Anschlussarbeiten
betriebsfertig liefern und montieren.
Menge: 1,000 Stck

**2.4.10 Zähleranlage liefern und montieren**
Zähleranlage Vorderhaus bestehend aus 22 Stück
Zählerplätzen für die Wohneinheiten inkl.
Einspeiseklemmen, Flansche, Verbinder, Kleinmaterial
und SHU-Schalter entsprechend den TAB Stromnetz Berlin
liefern und montieren.
Anschluss der Wohnungszuleitungen.
APZ-Feld inkl. Absicherung. Gegebenenfalls
Einspeisekasten installieren, wenn Zuleitung größer 70
mm²
Überspannungsschutz in der Hauptverteilung

Hersteller: ABB, Hager

Hersteller:___________________
Typ:________________________
Menge: 1,000 Stck

**2.4.20 Zähleranlage Hausbedarf**
Zählerzentralisation Hausbedarf  1 Stück Reserve und 1
Stück Hauslicht, Hauslichtverteilung  mit 5
Verteilerreihen und APZ-Raum, Einspeiseklemmen,
SHU-Schalter, Flansche, Kleinmaterial und
Leitungseinführungen entsprechend den TAB Stromnetz
Berlin  liefern und montieren.
10 Stck Sicherungsautomaten B16 A und
  1 Stck FI-Schutzschalter 40/0,03A 4-polig
inkl. Klein- und Klemmmaterial.
_-_Stck Treppenlichtautomaten entsprechend der
Treppen-, Durchgangs- und Kellerräume
Anschluss der Zuleitung.
Überspannungsschutz in der Hauptverteilung

Hersteller: ABB, Hager

Hersteller:___________________
Typ:
Menge: 1,000 Stck

**2.4.30 Montagegestell**
*** Bedarfsposition ohne GB
Herstellen eines Montagegestells aus gelochtem
Winkelprofil
( geschätze Profillänge ca. 16 m )  für die Montage der
Zählerschränke, da eine direkte Wandmontage nicht
möglich ist.
Liefern und inkl. Klein- und Befestigungsmaterial wie
Verbindungs-Schrauben, Schrauben und Dübel montieren.
Menge: 1,000 Stck

**2.4.40 Formalitäten Vattenfall**
Formalitäten mit Vattenfall je WE wie Problemlösung,
Leistungsanfrage, Stromlieferungsantrag, Fertigmeldung
usw. erledigen.
Menge: 22,000 Stck

**2.4.50 Netzwerkleitung**
Installation der Netzwerkleitung  entsprechend TAB in
Vorbereitung der Fernabfrage der Energieversorger ist
für jeden Zählerschrank inkl. der notwendigen
Anbindungen zu liefern und zu montieren.
Menge: 30,000 lfm

**2.4.60 Unterverteilungen 4-reihig ap bestückt**
Unterverteilungen (>1-Raum-WE ) 4-reihig a.P. mit Tür,
bestückt wie folgt:
2 Stck. FI-Schutzschalter 40A/30 mA, 4-polig
2 Stck. Leitungsschutzschalter B 10A, 1-polig
6 Stck. Leitungsschutzschalter B 16A, 1-polig
1 Stck. Leitungsschutzschalter B 16A, 3-polig
1 Stck. Leitungsschutzschalter B 32 A, 3-polig
1 Stck. Überspannungsschutz, 3-polig
einschl. Verdrahtungsmaterial, betriebsfertig
liefern und montieren, inkl. Erstellung des
Wandausschnittes
Vorhandene Stromkreise wenn nötig verlängern und
in der Verteilung anschließen. Das erforderliche
Material
(Schrumpfschlauch, Leitungsmaterial, etc.) ist sind in
den Preis einzukalkukieren.
Hersteller: ABB, Hager

Hersteller:___________________
Typ:
Menge: 22,000 Stck

**2.4.70 Unterverteilungen Schrank**
*** Bedarfsposition ohne GB
Verteilerfeld-Einsatz für Zählerschrank a.P. mit Tür,
7-reihig
Demontage des Zählerfeldes und ersetzen durch einen
Herstellerkonformen Verteilungseinsatz inkl.
Hutschienen, PE- und N-Klemmleisten
Installation der Sicherungsautomaten wie unten
aufgeführt.
bestückt wie folgt:
2 Stck. FI-Schutzschalter 40A/30 mA, 4-polig
2 Stck. Leitungsschutzschalter B 10A, 1-polig
6 Stck. Leitungsschutzschalter B 16A, 1-polig
1 Stck. Leitungsschutzschalter B 16A, 3-polig
1 Stck. Leitungsschutzschalter B 32 A, 3-polig
1 Stck. Überspannungsschutz, 3-polig
einschl. Verdrahtungsmaterial, betriebsfertig
liefern und montieren.
Vorhandene Stromkreise wenn nötig verlängern und
in der Verteilung anschließen. Das erforderliche
Material
(Schrumpfschlauch, Leitungsmaterial, etc.) ist sind in
den Preis einzukalkukieren.
Hersteller: Hager/ABB oder gleichwertig
Menge: 1,000 Stck

**2.4.80 Verteilungen/Zählertafel demontieren und**
Verteilungen/Zählertafel demontieren und fachgerecht
entsorgen
inkl. Entsorgungsnachweis
Menge: 22,000 Stck

**2.4.90 Einspeiseflansch liefern**
*** Bedarfsposition ohne GB
Einspeiseflansch/-Kasten Zählerschrank für Leitungen
über 70 mm² Aderquerschnitt liefern, verlegen, inkl.
Klemmarbeiten und eforderlichem  Anschlußmaterial
Menge: 1,000 Stck

#### Abschnitt 2.5 Potenzialausgleich/Blitzschutz

**2.5.10 Hauptpotentialausgleich**
Hauptpotentialausgleich liefern und montieren.
Der Potentialausgleich ist herzustellen. Die Position
versteht sich einschließlich Lieferung u. Montage aller
erforderlichen Materialien ( Potischiene,
Banderdschellen, Leitungsmaterial etc.)
Menge: 1,000 psch

**2.5.20 Tiefenerder 9 m**
*** Bedarfsposition ohne GB
Tiefenerder 9 m zum Anschluss an den Potentialausgleich
liefern und montieren.
Menge: 1,000 Stck

#### Abschnitt 2.6 Kleinspannungsinstallation

**2.6.0 Innensprechstelle Video**
Innensprechstelle BS V 2012 Video, Freisprechen,
6-Draht, weiß
Technische Spezifikationen:
- SKS Bus Technik/ Comelit
 in den Wohnungen liefern, montieren und in Betrieb
nehmen

Hersteller: SKS, TCS, Ritto,

Hersteller:___________________
Typ:________________________
Menge: 22,000 Stck

**2.6.1 Netzgerät SKS installieren**
Bustreiber für 16 Wohneinheiten - für 2 Draht Audio
und 6 Draht Video Bus-Anlagen
BUS Spannung 19-23 VDC
Versorgt über Transformator
1 Bus Linie mit 48 Wohneinheiten
Arbeitstemperatubereich -10 bis 55 Grad C
Schutzklasse IP 20
Maße: 70x91x70 mm (4 TE) in der Hauslichtverteilung.
Herstellen der
Funktionsfähigkeit der Videosprechanlage

Hersteller: SKS, TCS, Ritto,

Hersteller:___________________
Typ:________________________
Menge: 1,000 Stck

**2.6.2 SKS Einbau-Türlautsprecher**
Einbau-Türlautsprecher liefern, in das Tableau einbauen

Aufbau der notwendigen Rufmatrix und anschließen.
Hersteller: SKS, TCS, Ritto,

Hersteller:___________________
Typ:________________________
Menge: 1,000 Stck

**2.6.3 Videoaktiv/Videopassivverteiler**
Videoaktiv/Videopassivverteiler
Symetrische Videoübertragung
- zur Verteilung des Videosignals auf bis zu 4
Steigleitungen
Einsatz mehrerer Aktivverteiler möglich
Arbeitwtemperaturbereich -10 bis +55 Grad C
Schutzklasse IP 20
in der Hauslichtverteilung.
Herstellen der Funktionsfähigkeit der
Videosprechanlage
Hersteller SKS, TCS, Ritto,
Menge: 1,000 Stck

**2.6.4 Türtableau Video**
Türtableau für 11 Wohneinheiten mit
vandalismusgeschützten Edelstahltastern und von
vorne wechselbares Namensschild, mit Kamera,
LED-Beleuchtung, Frontplatte Aluminium
eloxiert mit Winkelrahmen. Sonderform und Gravur des
Firmenlogos (durchgelasert, mit
Plexiglas flächenbündig ausgelegt, weiß beleuchtet,
inkl. Unterputzgehäuse mit Frontplattenbefestigung
liefern und montieren.Ausführung mit der
Bauleitung unbedingt abstimmen.
Menge: 1,000 Stck

**2.6.10 Wohntelefon Fabrikat SKS**
*** Bedarfsposition ohne GB
Bus-Wohntelefon weiß, aufputz weiß in den Wohnungen
liefern, montieren und in Betrieb nehmen

Hersteller: SKS BSH2012, TCS, Ritto

Hersteller:___________________
Typ:________________________
Menge: 22,000 Stck

**2.6.20 Netzgerät SKS installieren**
*** Bedarfsposition ohne GB
Installation eines neuen Bustreibers und Trafos für
Bussystem in der Hauslichtverteilung. Herstellen der
Funktionsfähigkeit der Sprechanlage

Hersteller: SKS, TCS, Ritto

Hersteller:___________________
Typ:________________________
Menge: 1,000 Stck

**2.6.30 SKS Einbau-Türlautsprecher**
*** Bedarfsposition ohne GB
Einbau-Türlautsprecher liefern, in das Tableau einbauen

Aufbau der notwendigen Rufmatrix und anschließen.
Hersteller: SKS, TCS, Ritto

Hersteller:___________________
Typ:________________________
Menge: 1,000 Stck

**2.6.40 Türtableau**
*** Bedarfsposition ohne GB
Türtableau für 22 Wohneinheiten mit vandalismus
geschützten Edelstahltastern und von vorne wechselbares
Namensschild, mit LED-Beleuchtung Frontplatte Aluminium
eloxiert mit Winkelrahmen.  Sonderform und Gravur des
Firmenlogos  (durchgelasert, mit Plexiglas
flächenbündig ausgelegt, weiß beleuchtet),  inkl.
Unterputzgehäuse mit Frontplattenbefestigung
liefern und montieren
Ausführung mit der Bauleitung unbedingt abstimmen.
Menge: 1,000 Stck

**2.6.50 Etagenruftaster**
Etagenruftaster passend zum Schalterprogramm der
Treppenlichttaster mit Namensschild unter Putz liefern
und montieren inkl. Schalterdose.
Menge: 22,000 Stck

**2.6.60 Leitung Sprechanlage**
Neuinstallation des Leitungssystems für die neue
BUS-Sprechanlage,einschl. Leitungsmaterial, verlegen
und verdrahten.
Die Sprechanlage ist mit dem neuen Leitungssystem in
Betrieb zu nehmen.
Die Vergütung erfolgt als Leitungslänge nach Aufmaß
Menge: 550,000 m

**2.6.70 Telefondose TAE AP**
TAE-Telefondose AP im mittleren Bereich der Diele
inkl. Leitungsverlegung im Kabelkanal in der Wohnung,
im Treppenhaus im Leerrohr/Kabelkanal/im Schlitz,, im
Keller auf Kabeltrasse, als Abschluss der
Telefonleitung liefern und montieren.
Die Leitungen sind im weiter unten aufgeführten
Leerrohr von der Anschlussdose bis in den Keller zum
APL zu führen.
Die mittlere Leitungslänge beträgt ca. 40 m.
Menge: 22,000 Stck

**2.6.80 Abzweigkästen AP in WE**
*** Bedarfsposition ohne GB
Abzweigkästen AP in der Wohnung als Übergabe für
Kabelfernsehanschluss in der Wohnung mit Anbindung
der Leitung auf den Etagen liefern und montieren.
Die mittlere Leitungslänge beträgt ca. 60m.
Leitungstyp nach Abstimmung mit den Vorgaben des
Netzbetreibers.
Menge: 9,000 Stck

**2.6.90 RWA Leitungsnetz**
Leitungsnetz RWA UP als Vorhaltung für bauseitige
Anlage liefern und unter Putz installieren.
Brandmeldeleitung zu den Tasterpositionen und für
Rauchmelder vorsehen.
Installation einer Motorleitung 5x1,5 mm² F90
Installation einer Spannungsversorgung, vom
Hauslichtverteiler im Keller bis zur RWA-Steuerung im
Dachgeschoß.
Die Positionen sind mit der Bauleitung vorort
abzustimmen.
Leitungslänge BMK  J-YSt-Y 4x2x0,8 mm ca.70 lfm.,
Zuleitung NYM-J 3x2,5 mm² ca. 50 lfm., Motorleitung E90
5x1,5 mm² ca. 8 m.
Menge: 1,000 Stck

#### Abschnitt 2.7 Leerrohranlage

**2.7.10 Abzweigkästen AP 150x150 mit Deckel**
Abzweigkästen AP 150x150 mit Deckel als
Telefonleerrohrabzweig auf den Etagen liefern und
montieren.
Menge: 10,000 Stck

**2.7.20 Leerrohr M25**
flexibles Kunststoffisolierrohr M25 mit Zugdraht
uP liefern und montieren.
Menge: 100,000 lfm

**2.7.30 Leerrohr M40**
flexibles Kunststoffisolierrohr M40 mit Zugdraht
uP liefern und montieren.
Menge: 100,000 lfm

#### Abschnitt 2.8 Durchbrüche, Mauerwerkschlitz, Brandschottung

*Hinweis*
Erforderliche Deckendurchbrüche, Wanddurchbohrungen und
Mauerwerkschlitze mit
geeignetem Gerät erstellen und nach Leitungsverlegung
brandschutztechnisch schließen,
einschließlich der Schuttentsorgung.

Stemm-, Bohr- und Fräsarbeiten werden nur für
Haupt- und Zuleitungen zu den UV's vergütet,
wenn sie unbedingt erforderlich sind. Schlitze nur in
Putz werden generell nicht vergütet. Alle nachfolgend
aufgeführten Arbeiten in Verbindung mit der
Festlegung der Leitungsführung sind frühzeitig mit
der Bauleitung festzulegen.
Alle Stemm-, Bohr- und Fräsarbeiten sind inklusive
Schuttentsorgung auszuführen!

**2.8.10 Wanddurchbohrungen ca. 25mm**
*** Bedarfsposition ohne GB
Wanddurchbohrungen ca. 25 mm fachgerecht herstellen,
und nach Leitungsverlegung brandschutztechnisch
schließen,
einschl. Schuttentsorgung
Menge: 1,000 Stck

**2.8.20 Wanddurchbohrungen ca. 32mm .**
*** Bedarfsposition ohne GB
Wanddurchbohrungen ca. 32 mm fachgerecht herstellen,
und nach Leitungsverlegung brandschutztechnisch
schließen,
einschl. Schuttentsorgung
Menge: 1,000 Stck

**2.8.30 Kernbohrungen 60 mm**
Kernbohrungen mit Diamantbohrgeräten in
Stahlbetondecken/-wände, mit Stegabständen
zwischen den Bohrungen, für einen kompl. Aufgang
im Treppenhaus herstellen

Bohrlochdurchmesser:  60 mm
Decken-/Wandstärke bis  30 cm

Die Abrechnung erfolgt als 1 Stck..
Menge: 22,000 Stck

**2.8.40 Kernbohrungen 80 mm**
Kernbohrungen mit Diamantbohrgeräten in
Stahlbetondecken/-wände, mit Stegabständen
zwischen den Bohrungen, für einen kompl. Aufgang
im Treppenhaus herstellen

Bohrlochdurchmesser:  80 mm
Decken-/Wandstärke bis  30 cm

Die Abrechnung erfolgt als 1 Stck..
Menge: 4,000 Stck

**2.8.50 Kernbohrungen 100 mm**
Kernbohrungen mit Diamantbohrgeräten in
Stahlbetondecken/-wände, mit Stegabständen
zwischen den Bohrungen, für einen kompl. Aufgang
im Treppenhaus herstellen

Bohrlochdurchmesser:  100 mm
Decken-/Wandstärke bis  30 cm

Die Abrechnung erfolgt als 1 Stck..
Menge: 9,000 Stck

**2.8.60 Mauerwerkschlitz ca. 4x4cm**
*** Bedarfsposition ohne GB
Leitungsschlitz ca. 4x4 cm im Beton,
einschl. Schuttentsorgung
Menge: 40,000 m

**2.8.70 Schließen Mauerwerksschlitze bis 5 cm**
*** Bedarfsposition ohne GB
aufgestemmte Installationsschächte/-schlitze bis zu
einer Breite von 5 cm mit sauberer, übergangsloser
Angleichung an den vorhandenen Putz beiarbeiten bzw.
putzen.
Menge: 40,000 m

**2.8.80 Brandschottung Durchbruch 60 mm**
Kabel-Brandabschottung in Massiv-Wänden und Decken,
ausgeführt in einem zugelassenen
System oder von einer Fachfirma für eine
Feuerwiderstandsdauer von 90 Min. bei einer
Wandstärke von mindestens 24 cm. Die Leitungen/Kabel
sowie die Kabelträger sind zu beiden Seiten d.
Abschottung auf eine Länge von mindestens 50 cm mit
Kabelbeschichtungsmaterial zu versehen.
Abschottung bis 60 mm pro Stck.
Menge: 22,000 Stck

**2.8.90 Brandschottung Durchbruch 80 mm**
Kabel-Brandabschottung in Massiv-Wänden und Decken,
ausgeführt in einem zugelassenen
System oder von einer Fachfirma für eine
Feuerwiderstandsdauer von 90 Min. bei einer
Wandstärke von mindestens 24 cm. Die Leitungen/Kabel
sowie die Kabelträger sind zu beiden Seiten d.
Abschottung auf eine Länge von mindestens 50 cm mit
Kabelbeschichtungsmaterial zu versehen.
Abschottung bis 80 mm pro Stck.
Menge: 4,000 Stck

**2.8.100 Brandschottung Durchbruch 100 mm**
Kabel-Brandabschottung in Massiv-Wänden und Decken,
ausgeführt in einem zugelassenen
System oder von einer Fachfirma für eine
Feuerwiderstandsdauer von 90 Min. bei einer
Wandstärke von mindestens 24 cm. Die Leitungen/Kabel
sowie die Kabelträger sind zu beiden Seiten d.
Abschottung auf eine Länge von mindestens 50 cm mit
Kabelbeschichtungsmaterial zu versehen.
Abschottung bis 100 mm pro Stck.
Menge: 9,000 Stck

#### Abschnitt 2.9 Brennstellen / Leuchten

*Hinweis*
Brennstelle  - Tasterschaltung Keller

Die Brennstelle - Tasterschaltung Keller - versteht
sich als auf  Putz Feuchtraumausführung inkl. Material
(___ Stck.Taster, ___ Stck. Schiffsarmaturen inkl.
Leuchtmittel, Abzweigdosen, Befestigungsmaterial,
Verbindungsleitung, erstellen von Wand-/u.
Deckendurchbohrungen, das Schließen von Wand-/u.
Deckendurchbohrungen, Stromkreiszuleitung) in Rohr oder
Kabelkanal komplett installiert und betriebsfertig
verdrahtet.

Brennstelle  - Mieterkeller

Jeder Mieterkeller erhält eine Ausschaltung mit einer
Schiffsarmatur und einer Steckdose.
Die Beleuchtung in den Kellergängen wird erweitert,
mit der Montage von zus. FR Schiffsarmaturen,
einschließlich Lieferung der Leuchten,
Die Brennstelle -Mieterkeller - versteht sich als auf
Putz
Feuchtraumausführung inkl. Material (Schalter,
Steckdose, Schiffsarmatur einschl. Leuchtmittel,
Abzweigdosen, Befestigungsmaterial, Verbindungsleitung,
erstellen von Wand-/u. Deckendurchbohrungen, das
Schließen von Wand-/u. Deckendurchbohrungen,
Stromkreiszuleitung) in Rohr oder Kabelkanal komplett
installiert und betriebsfertig verdrahtet.

Brennstelle -Treppenhausbeleuchtung

Die Treppenhausbeleuchtung ist neu zu installieren. Die
Position versteht sich einschl. aller erforderlichen
Stemm und Schlitzarbeiten, Leitungen, Schaltermaterial
Im Vorderhaus werden je. OG 2 Stck Taster u.P., im EG
5 Stück Taster u.P.) installiert.
Im Seitenflügel werden je Treppenaufgang 1 Stck Taster,
inkl. EG installiert. In jeder Etage der Treppenhäuser
wird
eine Leuchte installiert und im Vorderhaus / EG sind 4
Leuchten vorgesehen, inklusive Kabelverlegung, Montage
von Schalter, Abzweigdosen, Treppenhausautomaten,
Verdrahtung etc..
Die genaue Position der Taster und Leuchten ist vor
Installationsbeginn mit der Bauleitung des AG
abzustimmen.

Brennstelle - Klingel -Sprechanlage

Die Brennstelle -Sprechanlage- versteht sich komplett
installiert und verdrahtet, mit allen erforderlichen
Stemm- u. Schlitzarbeiten, Leitungsmaterial, Decken-u.
Wanddurchbrüche, Schalterabzweigdosen, Etagenruftaster
u. P., Netzgerät, Türstation, Sprechgeräte (auf Putz
Freisprechgerät) etc..
Die Türstation sowie die Wohnungssprechgeräte sind auf
Putz auszuführen, Klingeltaster u.P. Installation

Die Beschriftung der Türstation und der Etagenruftaster
ist elektronisch auszuführen.

Brennstelle  -Hauseingangsleuchte

Die Position versteht sich einschl. aller
erforderlichen Stemm und Schlitzarbeiten,
Leitungsmaterial, Installationsrohr im Kellerbereich,
einschließlich integriertem Dämmerungsschalter
Verdrahtung etc..

Brennstelle  -Hofbeleuchtung

Für die Hofbeleuchtung ist eine Brennstelle mit
Zeitrelais zu installieren. In beiden Treppenhäusern an
der
Hofausgangstür und im Keller, ebenfalls an der
Hofausgangstür, ist jeweils ein beleuchteter Taster, im
Treppenhaus u. P. und im Keller a. P FR, zu
installieren.
Die Position versteht sich einschl. aller
erforderlichen Stemm und Schlitzarbeiten,
Leitungsmaterial, Schaltermaterial,
Stromkreiszuleitung, Installationsrohr im
Kellerbereich, Verdrahtung etc..

Brennstelle -  Wohnungsanschluss

Die Position versteht sich für den Anschluss der
Wohnungszuleitung an die vorhandene NZ-Tafel in der
Wohnung. In die Position sind die erforderlichen
Materialien, die für den Anschluss erforderlich sind
(Klemmstein, Durchgangsverdrahtung. Abdeckungen für das
Schließen der Öffnungen an der alten NZ-Tafel etc.),
einzurechnen.

Potentialausgleich - Tiefenerder

Der Potentialausgleich ist herzustellen. Die Position
versteht sich einschließlich Lieferung u. Montage aller
erforderlichen Materialien (Erder, Potischiene,
Banderdschellen, Leitungsmaterial etc.)

Brennstelle  - Dachboden -

Der Dachboden erhält 4 Ausschaltungen mit 4
Schiffsarmaturen und jeweils eine Steckdose. Die
Brennstelle - Dachboden - versteht sich als auf  Putz
Feuchtraumausführung inkl. Material (Schalter,
Steckdosen, Schiffsarmatur einschl. Leuchtmittel,
Abzweigdose, Befestigungsmaterial, Verbindungsleitung,
erstellen von Wand-/u. Deckendurchbohrungen, das
Schließen von Wand-/u. Deckendurchbohrungen sowie die
Stromkreiszuleitung aus der Allgemeinverteilung im
Keller) in Rohr oder Kabelkanal komplett installiert
und betriebsfertig verdrahtet.

Brennstelle  -Hofbeleuchtung -

Für die Hofbeleuchtung ist eine Brennstelle mit
Zeitrelais zu installieren. In den Treppenhäusern an
der Hofausgangstür und im Keller, ebenfalls an der
Hofausgangstür, ist jeweils ein beleuchteter Taster, im
Treppenhaus u. P. und im Keller a. P FR, zu
intsallieren.
Die Position versteht sich einschl. aller
erforderlichen Stemm und Schlitzarbeiten,
Leitungsmaterial, Schaltermaterial,
Stromkreiszuleitung, Installationsrohr im
Kellerbereich, Verdrahtung etc..

Brennstelle -Treppenhausbeleuchtung-

Die Treppenhausbeleuchtung ist neu zu installieren. Die
Position versteht sich einschl. aller erforderlichen
Stemm und Schlitzarbeiten, Leitungen, Schaltermaterial
( je OG 2 Stck. und im EG 3 Stck.Taster u. P.
beleuchtet), Lampenanschlüsse (je OG 1 Stck und im EG 3
Stck.) Schalterabzweigdosen, Treppenhausautomat,
Verdrahtung etc.
Die genaue Position der Taster ist vor
Installationsbeginn mit der Bauleitung des AG
abzustimmen.

**2.9.10 Brennstelle - Wechselschaltung Keller**
Die Brennstelle - Wechselschaltung Keller - versteht
sich als auf  Putz - Feuchtraumausführung inkl.
Material
__2__ Stck.Schalter,
__4__ Stck. Schiffsarmaturen/Ovalleuchten Leuchtmittel,
Abzweigdosen, Befestigungs -
material, Verbindungsleitung, erstellen von Wand-/u.
Deckendurchbohrungen, das Schließen von Wand-/u.
Deckendurchbohrungen, Stromkreiszuleitung) in Rohr oder
Kabelkanal komplett installiert und betriebsfertig
verdrahtet.
Leitungslänge ca. 20 m
Menge: 1,000 Stck

**2.9.20 Brennstelle - Ausschaltung Keller**
Die Brennstelle - Ausschaltung Keller - versteht
sich als auf  Putz - Feuchtraumausführung inkl.
Material
__1__ Stck.Schalter,
_  10__ Stck. Schiffsarmaturen/Ovalleuchten mit
LED-Leuchtmittel, Abzweigdosen, Befestigungsmaterial,
Verbindungsleitung, erstellen von Wand-/u.
Deckendurchbohrungen, das Schließen von Wand-/u.
Deckendurchbohrungen, Stromkreiszuleitung) in Rohr oder
Kabelkanal komplett installiert und betriebsfertig
verdrahtet.
Leitungslänge ca. 30 m
Menge: 2,000 Stck

**2.9.30 Brennstelle Mieterkeller**
*** Bedarfsposition ohne GB
Jeder Mieterkeller erhält eine Ausschaltung mit einer
Schiffsarmatur und einer Steckdose.
Die Brennstelle -Mieterkeller - versteht sich als auf
Putz
Feuchtraumausführung inkl. Material (Schalter,
Steckdose, Schiffsarmatur einschl. Leuchtmittel,
Abzweigdosen, Befestigungsmaterial, Verbindungsleitung,
erstellen von Wand-/u. Deckendurchbohrungen, das
Schließen von Wand-/u. Deckendurchbohrungen,
Stromkreiszuleitung) in Rohr, auf Kabeltrase
oder Kabelkanal komplett installiert
und betriebsfertig verdrahtet.
Leitungslänge ca. 20 m
Menge: 22,000 Stck

**2.9.40 Brennstelle Anschlußraum**
Der Anschlußraum erhält eine Ausschaltung mit einer
Langfeldleuchte 1x58 W, EVG, einer Schiffsarmatur und
einer Steckdose.
Die Brennstelle versteht sich als auf  Putz
Feuchtraumausführung inkl. Material (Schalter-
Steckdose-Kombination, Schiffsarmatur einschl.
Leuchtmittel,
Abzweigdosen, Befestigungsmaterial, Verbindungsleitung,
erstellen von Wand-/u. Deckendurchbohrungen, das
Schließen von Wand-/u. Deckendurchbohrungen,
Stromkreiszuleitung) in Rohr, auf Kabeltrase
oder Kabelkanal komplett installiert
und betriebsfertig verdrahtet.
Leitungslänge ca. 20 m
Menge: 2,000 Stck

**2.9.50 Brennstelle Treppenhaus Sensorleuchten**
Die Treppenhausbeleuchtung ist neu zu installieren. Es
handelt sich hierbei um die Vorbereitung für die
Installation von Sensorleuchten im Eingangsbereich und
auf den Treppenpodesten. Die Position versteht sich
einschl. Leitungen und Verlegung

In jeder Etage des Treppenhauses wird eine LED -Sensor-
Wand-/Deckenleuchte installiert. Auch auf den
Zwischenpodestenwerden Lampenauslässe für
Sensorleuchten zu installieren.
Die genaue Position der Leuchten ist vor
Installationsbeginn mit der Bauleitung des AG
abzustimmen.
Menge: 1,000 psch

**2.9.60 Sensorleuchten**
LED-Leuchten mit Bewegungsmeldern
Sensor-Leuchte, Fabr. Steinel, Typ RS PRO LED S1 NW,
liefern und montieren wie beschrieben
Menge: 12,000 Stck

**2.9.70 Brennstelle Hauseingangsleuchte - Zuleitung**
Brennstelle - Hauseingangsleuchte neu einspeisen

Die Position versteht sich einschl. aller
erforderlichen Stemm und Schlitzarbeiten,
Leitungsmaterial, Installationsrohr im Kellerbereich,
einschließlich integriertem Dämmerungsschalter
Verdrahtung etc..
Leitungslänge ca. 15 m.
Menge: 1,000 psch

**2.9.80 Brennstelle Hauseingangsleuchte - LED**
*** Bedarfsposition ohne GB
Brennstelle - Hauseingangsleuchte von RZB in
LED Ausführung und HN Beschriftung
inkl. Dämmerungsschalter,
liefern und montieren, Leistungsumfang wie beschrieben
RZB Artikel - Nr.221167.002.25
oder gleichwertig

Die Position versteht sich einschl. aller
erforderlichen Stemm und Schlitzarbeiten,
Leitungsmaterial, Installationsrohr im Kellerbereich,
einschließlich integriertem Dämmerungsschalter
Verdrahtung etc..
Leitungslänge ca. 15 m.
Menge: 1,000 psch

**2.9.90 Leuchte LED**
Aussen-Leuchte LED mit Bewegungsmelder Fabr. Steinel,
Typ RS PRO LED S1 NW, liefern und montieren.
Die Position versteht sich einschl. aller
erforderlichen Stemm und Schlitzarbeiten,
Leitungsmaterial, Schaltermaterial,
Stromkreiszuleitung, Installationsrohr im
Kellerbereich, Verdrahtung etc.. Leitungslänge ca. 15
m.
Menge: 4,000 Stck

#### Abschnitt 2.10 Abnahme/Provisorien

**2.10.10 Messprotokoll**
Besichtigung und Erprobung der gesamten erstellten
Anlage lt. VDE DIN 0100 Teil 600. Die Ergebnisse sind
in das Prüfprotokoll einzutragen. Die Auflistung
erfolgt je Unterverteilung bei Großanlagen, oder je
Versorgungseinheit
Menge: 1,000 Stck

**2.10.20 Messprotokoll Wohneinheiten**
Besichtigung und Erprobung der vorhandenen
Anlage lt. VDE DIN 0100 Teil 105 in den Wohnungen.
Die Ergebnisse sind in das Prüfprotokoll einzutragen.
Die Auflistung erfolgt je Unterverteilung.
Sollte sich bei der Überprüfung herausstellen, dass die
Anlage nicht in Ordnung ist, ist die Bauleitung zu
informieren und unaufgefordert ein Angebot für die
Instandsetzung zu erstellen.
Menge: 22,000 Stck

**2.10.30 Revisionsunterlagen**
Erstellen der Revisionsunterlagen nach Abschluss der
Arbeiten
Menge: 1,000 psch

**2.10.40 Monteurstunden zum Nachweis**
*** Bedarfsposition ohne GB
Monteurstunden zum Nachweis nur auf Anweisung der
Bauleitung
Menge: 20,000 Std

#### Abschnitt 2.11 Elektroinstallation in den Wohneinheiten

*Hinweis*
Die Installation in den Wohnungen erfolgt auf Putz
im Kabelkanal. Dies und das auslegen der Wohnungen
mit Schutzvlies ist in die Preise einzukalkulieren.
Eine Abstimmung mit der Bauleitung ist erforderlich.

**2.11.10 Anschluss und Einspeisung**
*** Bedarfsposition ohne GB
Anschluss und Einspeisung an vorhandene Verteilungen
liefern und montieren.
Menge: 1,000 Stck

**2.11.20 Stromkreis E-Herd**
*** Bedarfsposition ohne GB
Stromkreiszuleitung für den E-Herd
in NYM-J 5x2,5mm² liefern und betriebsfertig
montieren,einschl. Installationsmaterial
(u. Putz oder auf Putz in Kabelkanal) sowie
Herdanschlussdose, Herdanschlussleitung
und anschließen des bauseitigen E-Herdes,
liefern und montieren
Die Abrechnung erfolgt pauschal als 1 Stck. je
Wohnunngseinheit.
Leitungslänge ca. 15m
Menge: 9,000 Stck

**2.11.30 2-fach Steckdose**
*** Bedarfsposition ohne GB
2-fach Steckdose AP mit Zuleitung im Bad/Küche liefern
und montieren inkl. Kabelkanal und Leitungsmaterial,
Die Abrechnung erfolgt pauschal als 1 Stck. je
Wohnunngseinheit.
Leitungslänge ca. 15m
Menge: 9,000 Stck

**2.11.40 3-fach Steckdose**
*** Bedarfsposition ohne GB
3-fach Steckdose AP mit Zuleitung im Bad/Küche liefern
und
und montieren inkl. Kabelkanal und Leitungsmaterial,
Die Abrechnung erfolgt pauschal als 1 Stck. je
Wohnunngseinheit.
Leitungslänge ca. 15m
Menge: 9,000 Stck

**2.11.50 Stromkreis für Geschirrspüler**
*** Bedarfsposition ohne GB
Stromkreis für Geschirrspüler AP mit Zuleitung und
Steckdose auf Putz, IP44 liefern und montieren inkl.
Kabelkanal und Leitungsmaterial.
Die Abrechnung erfolgt pauschal als 1 Stck. je
Wohnunngseinheit.
Leitungslänge ca. 15m
Menge: 9,000 Stck

**2.11.60 Stromkreis für Waschmaschine**
*** Bedarfsposition ohne GB
Stromkreis für Waschmaschine AP mit Zuleitung  und
Steckdose auf Putz, IP44 liefern und montieren inkl.
Kabelkanal und Leitungsmaterial.
Die Abrechnung erfolgt pauschal als 1 Stck. je
Wohnunngseinheit.
Leitungslänge ca. 15m
Menge: 9,000 Stck

**2.11.70 Stromkreis für Durchlauferhitzer**
*** Bedarfsposition ohne GB
Stromkreis für Durchlauferhitzer NYM-J 5x4 mm² AP mit
Zuleitung auf Putz  inkl. Kabelkanal und
Leitungsmaterial.  liefern und montieren.
Die Abrechnung erfolgt pauschal als 1 Stck. je
Wohnunngseinheit.
Leitungslänge ca. 15m
Menge: 9,000 Stck

**2.11.80 Anschließen DDE**
*** Bedarfsposition ohne GB
Anschluss für DDE liefern und montieren.
Menge: 9,000 Stck

**2.11.90 Durchlauferhitzer**
*** Bedarfsposition ohne GB
Durchlauferhitzer (AEG DDL 18/21/24 LCD) oder
gleichwertig
liefern und montieren, wasserseitig anschließen
Die Abrechnung erfolgt pauschal als 1 Stck.
je Wohnunngseinheit.
Menge: 9,000 Stck
